# Neuer Kurpark 1.3
Angebotsaufforderung (GAEB DA XML 3.2, DA83)
Projekt: LV Neuer Kurpark
Währung: EUR
Auftraggeber: Stadt Bad Liebenstein, Bahnhofstraße 22, 36448 Bad Liebenstein
Erstellt mit: AVAPLAN, AVAPLAN win64bit 26.1.0.4335, 09.03.2026

## Los 3 - Brunnentechnik
Datum: 09.03.2026
EP-Anteile: Löhne; Stoffe; Geräte; Sonstiges

*Hinweis*
Springbrunnenanlagen
1. Leistungsumfang
Die folgenden Leistungspositionen beinhalten die Lieferung und Montage einer funktionsfähigen Anlage als komplette Leistung entsprechend den aufgeführten Leistungsabgrenzungen.

Bei der Kalkulation ist von einer robusten Konstruktion auszugehen, wie sie für öffentliche bzw. öffentlich zugängliche Bereiche notwendig ist. Alle Anlagenteile sind  aus korrosionsbeständigen Materialien herzustellen.

Es sind alle notwendigen baulichen, wassertechnischen und elektrotechnischen Einbauteile entsprechend der Ausführungsplanung auszulegen, herzustellen und zu montieren.

2. Personal
Für Arbeiten an der elektrotechnischen und wassertechnischen Anlage ist Fachpersonal mit den nachfolgend aufgeführten Kenntnissen und Qualifikationen notwendig. Da es sich bei Springbrunnenanlagen um "Sonderanlagen" handelt, die spezielle Anforderungen und Erfahrungen voraussetzen, sind durch Fachfirmen die Eignung und Qualifikation sowie Referenzen nachzuweisen.

Folgende Anforderungen werden an das Personal gestellt:

Wassertechnisches Fachpersonal mit Kenntnissen über - Installation und Wartung der eingesetzten Pumpen, wassertechnischen Einbauteile und Armaturen
- Rohrleitungsbau, Rohrdimensionierung, Pumpenauslegung
- die geltenden Normen, besonders DIN 1986, DIN 1988, DIN EN 1717 Teil 100, DIN 18306 und DIN 18307
- technische Ausführung und Besonderheiten der Anlage
- Trinkwasserverordnung 2019
- technische Ausführung und Besonderheiten der Anlage Elektrotechnisches Fachpersonal mit Kenntnissen über
- Schaltanlagenbau und -planung
- Fehlersuche und -beseitigung
- eingesetzte elektrotechnische Einbauteile
- die geltenden Normen, insbesondere DIN VDE 0100 Teil 600 bzw. DIN VDE 0105 Teil 100, DIN VDE 0100 Teil 702 und DIN VDE 0701 Teil 1
- technische Ausführung und Besonderheiten der Anlage
- Eintragung in das Installateurverzeichnis der Wasserversorger und Arbeitsberechtigung

Bautechnisches Fachpersonal mit Kenntnissen über
- Herstellung von Beton einschließlich Schalarbeiten
- Fachpersonal mit Edelstahlschweißerprüfung
(z. B. Referenzobjekte)
- Fachpersonal für Edelstahlverarbeitung
- Fachpersonal für Schweißen und Verlegen von PE-Rohren nach DVGW Arbeitsblatt GW 330

Bei der Abwicklung des Auftrages sind weiterhin alle gesetzlichen Vorschriften, VDE- und VDI-Richtlinien sowie die UVV und alle beschriebenen Vorgaben einzuhalten. Auf die allgemein anerkannten Regeln der Technik sowie auf die bauaufsichtlichen und berufsgenossenschaftlichen Vorschriften wird ausdrücklich hingewiesen.

### Titel 1 Vorarbeiten und Baustelleneinrichtung

**1.1 Werkplanung für die Brunnenanlage**
Erstellung der deutschsprachigen Werkplanung auf Grundlage der Ausführungsplanung für die gesamte
Brunnenanlage mit Darstellung der Leitungsführung mit erforderlichen Detailzeichnungen, Eintragung der Leitungsführung und Höhenangaben als Handzeichnungen, Erstellung aller hydraulischen Berechnungen wie
 - Druckverlustberechnung für die einzelnen Rohrleitungen
   - Rücklaufberechnung
   - Berechnung und Auslegung des Wasserreservoirs

erstellen und übergeben. vorher 1-fach zur
Prüfung und Freigabe an die Bauleitung übergeben
Menge: 1,000 St

**1.2 Baustelle einrichten**
*** Pauschalposition
Baustelle einrichten Geräte, Werkzeuge und sonstige
Betriebs- mittel, die zur vertragsmäßigen Durchführung
der Bauleistungen erforderlich sind, auf die Baustelle
bringen, bereitstellen und -
soweit der Geräteeinsatz nicht gesondert berechnet wird
- betriebsfertig aufstellen, einschl. der dafür
notwendigen Arbeiten. Baustrom- und Wasser- sind an den vorhandenen Anschlüssen zu entnehmen. Die Beräumung und Entsorgung von Müll ist über den gesamten Zeitraum der Baumaßnahme mit einzukalkulieren.
Die Kosten für Vorhalten, Unterhalten und Betreiben der
Geräte, Anlagen und Einrichtungen einschließlich
Mieten, Pacht, Gebühren usw. sind nicht in dieser
Pauschale sondern sind in die Einheitspreise der
betreffenden Teilleistungen einzurechnen. Soweit nicht
für bestimmte Bauleistungen (z.B. Bedarfsleistungen)
das Einrichten der Baustelle als besonderer Ansatz
enthalten ist, umfaßt die Pauschale die Vergütung der
Baustelleneinrichtung für alle Springbrunnen-Bauleistungen sämtlicher Abschnitte des Leistungsverzeichnisses.
Menge: 1,000 psch

**1.3 Baustelle räumen**
*** Pauschalposition
Baustelle von allen Geräten, Anlagen, Einrichtungen und
dergleichen räumen. Benutzte Flächen und Wege
entsprechend dem ursprünglichen Zustand unter Wahrung
der landschaftlichen Belange ordnungsgemäß herrichten.
Verunreinigungen beseitigen.
Menge: 1,000 psch

### Titel 2 BETONFERTIGTEILE

**2.1 Pumpenschacht mit Betondecke groß liefern**
Pumpenschacht mit Betondecke Rechteckschacht
als monolithisches Unterteil
fugenlos, in einem Guß hergestellt
nach DIN 1045-1 und DIN 4281
Beton: C 40/50 XC4/XF3/XA2
mit hohem Wassereindringwiderstand
Abmessungen, im lichten (L x B x H):
- 4,90 m x 2,00 m x 2,20 m
- Wandstärke: 0,20 m
- Bodenstärke: 0,25 m
mit 2% Gefälle zu den Pumpensümpfen
DN400mm/ T=20cm
Dieses Bauteil ist als Betonfertigteil anzuliefern,
wobei Technikraum und Wasserreservoir durch eine Wand
getrennt sind (fugenlos aus einem Guss).
Der Pumpenschacht besteht aus Stahlbeton und
bedarf keinem zusätzlichen Anstrich (wasserdicht nach
DIN 1045).
Brückenklasse 60.
Die Bodenplatte ist gleichzeitig Fundament. Alle
Druckleitungen können durch verpresste
Mauerdurchführungen abgedichtet werden. Für drucklose
Abwasser-Rohre werden Durchführungsmuffen verwendet.
Die Stahlbetondecke wird als Stahlbeton-Einzelteil C
40/50 XC4/XF3/XA2 geliefert und ist mit
Betondichtschnur vor dem
Versetzen abzudichten.
  Incl. 2 St Einstiegsöffnungen 800mm x 800mm.
Das Gefälle an der Oberseite und der Unterseite der
Deckenplatte muß in Querrichtung (kurze Seite) 2%
betragen.

Belastungsklasse D400.

Der AN hat sich selbst ein korrektes Aufmaß der
Bauteile anhand zeichnerischer Grundlagen zu erstellen
und dieses in seiner Kalkulation zu berücksichtigen.
Für die Betonkonstruktion ist vom AN vorab der
Ausführung der Nachweis der Standsicherheit, für Statik
und Betongüte gem. Typenprüfung zu liefern.

Inkl. Antransport zum Einbauort (inkl. Entsprechender Hebetechnik zum Entladen)
Menge: 1,000 St

**2.2 Montage und Einbau des vorg. Pumpenschachtes**
Montage und Einbau des vorgenannten  Pumpenschachtes in
vorhandene Baugrube
mittels Schwerlastkran, einschl. Vorhalten des
Schwerlastkranes und Bedienungspersonals für die
gesamte Montagezeit. Der mögliche Zufahrtsweg und
Aufstellungsort des Schwerlastkranes ist zur
Kalkulation vor Ort zu überprüfen und mit der
zuständigen Bauleitung abzustimmen.
Die Auswahl des geeigneten Schwerlastkranes obliegt dem
Auftragnehmer. Notwendige Verkehrsleitmaßnahmen und die
erforderlichen Genehmigungen durch die zuständigen
Behörden sind einzukalkulieren.

(eigentliche Erdarbeiten für die Baugrube sind nicht Leistungsbestandteil).
Menge: 1,000 St

**2.3 Erdungsdurchführung M 12 für WS 200**
Erdungsdurchführung M 12 für WS 200
aus Kunststoff und Edelstahl mit fexiblem
Kabelanschluß Länge 350 mm
incl.Kabelschuh Drm.10 mm
Erdungsband 30 x 3,5 mm in Edelstahl A4 bis 25 m
(Wst.1.4404 oder 1.4571) / 0,84 kg/m
liefern und einbauen,
Menge: 1,000 St

**2.4 Einstiegs-Domschacht**
Einstiegs-Domschacht ca. 800 x  800 i.L. Größe und
Stahlbeton Fertigteil - Domschacht
nach DIN 1045-2/ DIN EN 206
Betongüte C 40/50 XC4/XF3/XA2
Abmessungen im lichten:
- Länge: 0,80 m
- Breite: 0,80 m
- Höhe: 0,40 m
Wandstärke: 0,20 m
monolithisch hergestellt
auf OK - Behälterdecke wasserdicht,
direkt, Fugenlos und kraftschlüssig anbetoniert
Einzelgewicht: ca. 0,60 t

liefern und einbauen.
Menge: 2,000 St

**2.5 Einstieghilfe Einholm für Brunnenkammer**
Einsteighilfe Einholm, mit BG-Prüfzertifikat, aus
Edelstahl 1.4571/1.4404. Wahlweise einsetzbar als
herausnehmbar-transportable oder stationär-versenkbare
Einsteighilfe. Bestehend aus Führungsrohr und
Haltestange.
Führungsrohr mit zwei Bohrungen, Durchmesser:
12 mm, vorgerichtet zum Andübeln an die Schachtwand.
Mit einer Aufnahmemöglichkeit für die Haltestange.
Haltestange aus verwindungsstabilem
Rohr 33,7 x 3,6 mm, Gesamtlänge: 1500 mm.
Einsteighilfe vollständig unter Schutzgas geschweißt, im
Tauchbad gebeizt und passiviert mit
Edelstahl Durchsteckanker als Befestigungsmaterial,
liefern und montieren.
Menge: 2,000 St

**2.6 Einsteigleiter aus Edelstahl**
Einsteigleiter aus Edelstahl, mit Bauartzulassung und CE-Kennzeichnung,
entsprechend DIN EN 14396, aus
Edelstahl Werkstoff-Nr. 1.4307 (AISI 304 L).
Holme aus Sonderprofil hoher Steifigkeit (57 x 25 x 2,5
mm), oben mit PVC-Kappen abgedeckt.
Sprossen aus U-Profil mit gelochter Auftrittfläche, 30
mm, Rutschhemmung R13, Tritthöhe 280 mm,

lichte Leiterbreite 300 mm
Einsteigleiter vollständig unter Schutzgas
geschweißt, im Tauchbad gebeizt und passiviert.
Senkrechter Einbau
Einschließlich höhenverstellbaren Wandhaltern zur
Dübelbefestigung, die eine Mindestauftrittstiefe von 150
mm (Abstand Wand bis Mitte Sprosse) gewährleisten.
Schachttiefe T 2,7 m

liefern und montieren.
Menge: 2,000 St

**2.7 Pumpensumpf aus Edelstahl**
Pumpensumpf aus Edelstahl, Sonderbauteil
Maße: D/H 400mm x 200mm
mit umlaufendem Dichtungsblech 140 mm, zum Eingießen bei der
Herstellung des Pumpenschachtes,
liefern und einbauen,
Menge: 2,000 St

**2.8 Bedienschlüssel für Schachtabdeckung**
Bedienschlüssel für Schachtabdeckung Dreikant
Menge: 1,000 St

**2.9 Schachtabdeckung Br.-Kl. D VA mit Hydrauliköffnung**
Schachtabdeckung Br.-Kl. D, tagwasserdicht, mit Öffnungshilfe, Vollständig auspflasterbare Schachtabdeckung Klasse D, komplett aus Edelstahl V2A, Werkstoff 1.4301, zum Aufsetzen auf Schächte oder Bauwerksöffnungen
Neuentwicklung mit Hydraulik-Hubzylinder abgestimmt auf Größe und Gewicht der Abdeckung
einschl.Hydraulik-Pumpe mit Spezial-Drehantrieb,
einfachstes Öffnen und Schließen der Deckelwanne mittels mit gelieferter Drehkurbel oder eines handelsüblichen Akku Schraubers; keinerlei Zusatzwerkzeug
erforderlich; 1-Mann-Bedienung ohne Kraftaufwand
Bedienungsh.
Aufsatzzarge aus Edelstahl in quadratischer Ausführung;
Abmessungen 1000x1000 mm; Blechstärke 6 mm
für Bauwerksöffnung 800x800 mm
Zarge mit angeschweißten Laschen zur Befestigung der Abdeckung am Konus;
Zargenhöhe 222 mm (bei einer Höhe der auspflasterbaren Wanne von 120 mm);
Scharnierkonstruktion  zum Öffnen der Abdeckung bis 90° mit Arretierung
Hydraulik-Hubzylinder einschl. Hydraulikpumpe und Zubehör als Öffnungshilfe
Bedienung mittels eines handelüblichen Akku-Schraubers Abdeckung, Ausführung vollständig aus Edelstahl,
Bodenplatte 5 mm stark, Höhe der Abdeckung innen 120 mm;
Stegblech 5mm stark, konisch ausgebildet für breiter werdende Fuge nach unten;
umlaufend an die Bodenplatte angeschweißt; Fuge zur Zarge max. 2mm breit;
Abdeckung mit eingeschweißten Edelstahlkörpern zur sicheren Verankerung liefern und montieren.
Menge: 2,000 St

**2.10 Technikschachtabdeckung aus Edelstahl 800x800**
*** Bedarfsposition ohne GB
Technikschachtabdeckung aus Edelstahl 1.4301
400 kN Prüfkraft Klasse D
für den nicht fließenden Verkehr geeignet
geprüft nach EN 124

Schachtabdeckungen Br.-Kl.
D, tagwasserdicht,
Innenmaß ca. 800 mm x 800 mm, Rahmen aus Profilstahl,
V2A,
Deckel aus Profilstahl, V2A, Riffelblech, mit
Drehgelenk und Öffnungshilfe durch Gasdruckfeder, mit
Zugklappensicherung, mit zentralem Verschlusswirbel,
liefern und niveaugerecht auf den Schachthals
montieren. einschl. Lieferung des zugehörigen
Verriegelungsschlüssels.

mit innenliegenden Gelenken,
mit umlaufender Dichtung,
mit Gasdruckfeder als Öffnungshilfe
inkl. selbstwirksamer Feststelleinrichtung,

liefern und montieren.
Menge: 2,000 St

### Titel 3 Rohrdurchführung FZ und KGF

**3.1 Rohrdurchführung FZ 80 mm**
Rohrdurchführung aus Faserzement d= 80 mm x 200 mm,
für Druckleitung,
werkseitig bei Herstellung des Pumpenschachtes flucht-
und höhengerecht nach Angaben Werkplanung herstellen.
Menge: 19,000 St

**3.2 Rohrdurchführung FZ 100 mm**
Rohrdurchführung aus Faserzement d= 100 mm x 200 mm,
für Druckleitung,
werkseitig bei Herstellung des Pumpenschachtes flucht-
und höhengerecht nach Angaben Werkplanung herstellen.
Menge: 1,000 St

**3.3 Rohrdurchführung FZ 150 mm**
Rohrdurchführung aus Faserzement d= 150 mm x 200 mm,
für Druckleitung,
werkseitig bei Herstellung des Pumpenschachtes flucht-
und höhengerecht nach Angaben Werkplanung herstellen.
Menge: 1,000 St

**3.4 Rohrdurchführung KGF DN 100**
Rohrdurchführung KGF Schachtfutter DN 100, Baulänge 200 mm, für KG-Leitungen, mit Dichtung, Material Polystyrol
werkseitig bei Herstellung des Pumpenschachtes flucht-
und höhengerecht nach Angaben Werkplanung herstellen.
Menge: 5,000 St

**3.5 Rohrdurchführung KGF DN 150**
Rohrdurchführung KGF Schachtfutter DN 150, Baulänge 200 mm, für KG-Leitungen, mit Dichtung, Material Polystyrol
werkseitig bei Herstellung des Pumpenschachtes flucht-
und höhengerecht nach Angaben Werkplanung herstellen.
Menge: 1,000 St

### Titel 4 Pressringe und Dichtketten

**4.1 Dichtungseinsatz für Kernbohrung DN 80**
Dichtungseinsatz für Kernbohrung,
für Rohr DN 80 gegen nichtdrückendes Wasser, für Bauten ohne Dichtungsbahn, gasdicht, Dichtungseinsatz einfach dichtend, Metallteile Edelstahl V2A, Dichtung EPDM,
temperaturbeständig im
Bereich -40 bis +140°C, Aufnahmefähig für axiale
Bewegungen, vorherige Konservierung der
Kernbohrlöcher entsprechend den Hinweisen / Forderungen
 des Herstellers, mit :
- Grundierung ( Primer ), farblos
- Speziallack, betongrau

liefern und einbauen.

Fabrikat/Typ '..................................................' vom Bieter einzutragen
Menge: 19,000 St

**4.2 Dichtungseinsatz für Kernbohrung DN 100**
Dichtungseinsatz für Kernbohrung,
für Rohr DN 100
gegen nichtdrückendes Wasser, für Bauten ohne
Dichtungsbahn,
gasdicht, Dichtungseinsatz einfach dichtend,
Metallteile Edelstahl V2A, Dichtung EPDM,
temperaturbeständig im
Bereich -40 bis +140°C, Aufnahmefähig für axiale
Bewegungen, vorherige Konservierung der
Kernbohrlöcher entsprechend den Hinweisen / Forderungen
 des Herstellers, mit :
- Grundierung ( Primer ), farblos
- Speziallack, betongrau

liefern und einbauen.
Hersteller / Typ: '..................................................' vom Bieter einzutragen
Menge: 1,000 St

**4.3 Dichtungseinsatz für Kernbohrung DN 150**
Dichtungseinsatz für Kernbohrung
für Rohr DN 150
gegen nichtdrückendes Wasser, für Bauten ohne
Dichtungsbahn,
gasdicht, Dichtungseinsatz einfach dichtend,
Metallteile Edelstahl V2A, Dichtung EPDM,
temperaturbeständig im
Bereich -40 bis +140°C, Aufnahmefähig für axiale
Bewegungen, vorherige Konservierung der
Kernbohrlöcher entsprechend den Hinweisen / Forderungen
 des Herstellers, mit :
- Grundierung ( Primer ), farblos
- Speziallack, betongrau

liefern und einbauen.

Fabrikat/Typ '..................................................' vom Bieter einzutragen
Menge: 1,000 St

### Titel 5 PP KG Rohr

**5.1 PP KG Rohr DN 100**
KG 2000 Abwasserrohre KG 2000-EM aus mineralgefülltem PP mit vormontiertem Lippendichtring DN 110.
Die zur Ausführung kommenden Abwasserleitungen bestehen aus mineralgefülltem Polypropylen (PP). Die Abwasserrohre und Formteile entsprechen der DIN EN 14758-1 und werden in Anlehnung an die DIN EN 1852-1 gefertigt. Hochlastkanalrohr mit hoher Ringsteifigkeit ( > SN 10 gemäß MPA- Gutachten: 10kN/m² nach DIN EN ISO 9969) im Schwerlastbereich SLW 60 einsetzbar. Die patentierten Euro-L-Spezial Dichtringe entsprechen der DIN EN 681. Anwendungsbereich
Erdverlegte Abwasserkanäle und -leitungen. Die Rohre sind gegen übliche Abwässer (pH2 - pH 12) beständig.
Dichtungen Spannlippe
Die Spannlippe verhindert Schmutzablagerungen zwischen Rohrwand und Dichtung Haltelippe Die Haltelippe bewirkt, dass die Spannlippe gegen den Sickenrand an der Vorderflanke der Sicke gedrückt wird und verhindert ein Herausdrücken bzw. Rollen des Dichtringes. Abstreiflippe
Die Abstreiflippe dient zum Fernhalten von evtl. Verschmutzungen am Rohr. Dichtlippe Die Dichtlippe dichtet die Rohrverbindung dauerhaft ab. Dichtigkeitsprüfung nach DIN EN 1610 mit Luft und Wasser bei Druck 0,05 bar bis 0,5 bar und Vakuum. (Systemprüfung 3,0 bar MPA Darmstadt).
Ÿ
Farbe: Maigrün RAL 6017
liefern und in offenen Leitungsgraben verlegen und montieren
Menge: 30,000 m

**5.2 PP KG Bögen DN 100**
KG 2000 B - Bögen für KG 2000
Abwasserrohre aus PP DN 100 - 15 - 87° Die zur Ausführung kommenden Abwasserleitungen bestehen aus mineralgefülltem Polypropylen (PP). Die Abwasserrohre und
Formteile entsprechen der DIN EN 14758-1 und werden in Anlehnung an die DIN EN 1852-1 gefertigt. Hochlastkanalrohr mit hoher Ringsteifigkeit ( > SN 10 gemäß MPA-Gutachten: 10kN/m² nach DIN EN ISO 9969) im Schwerlastbereich SLW 60 einsetzbar. Die patentierten Euro-L- Spezial Dichtringe entsprechen der DIN EN 681. Anwendungsbereich Erdverlegte Abwasserkanäle und - leitungen. Die Rohre sind gegen übliche Abwässer (pH2 - pH 12) beständig.
Ÿ
Farbe: Maigrün RAL 6017
liefern und in offenen Leitungsgraben verlegen und montieren
Menge: 20,000 St

**5.3 PP KG Abzweig DN 100 45/87°**
KG 2000 EA - Abzweige für KG 2000
Abwasserrohre aus PP DN 110/110, 45/87° Die zur Ausführung kommenden Abwasserleitungen bestehen aus
mineralgefülltem Polypropylen (PP). Die Abwasserrohre und Formteile entsprechen der DIN EN 14758-1 und werden in
Anlehnung an die DIN EN 1852-1 gefertigt. Hochlastkanalrohr mit hoher Ringsteifigkeit ( > SN 10 gemäß MPA- Gutachten: 10kN/m² nach DIN EN ISO 9969) im Schwerlastbereich SLW 60 einsetzbar. Die patentierten Euro-L-Spezial Dichtringe entsprechen der DIN EN 681. Anwendungsbereich
Erdverlegte Abwasserkanäle und -leitungen. Die Rohre sind gegen übliche Abwässer (pH2 - pH 12) beständig.
Ÿ
Farbe: Maigrün RAL 6017
liefern und in offenen Leitungsgraben verlegen und montieren
Menge: 1,000 St

**5.4 PP KG Reduktion DN 150/100**
KG 2000 R - Reduktion für KG 2000
Abwasserrohre aus PP DN 160/110 Die zur Ausführung kommenden Abwasserleitungen bestehen aus mineralgefülltem Polypropylen (PP). Die Abwasserrohre und
Formteile entsprechen der DIN EN 14758-1 und werden in Anlehnung an die DIN EN 1852-1 gefertigt. Hochlastkanalrohr mit hoher Ringsteifigkeit ( > SN 10 gemäß MPA-Gutachten: 10kN/m² nach DIN EN ISO 9969) im Schwerlastbereich SLW 60 einsetzbar. Die patentierten Euro-L- Spezial Dichtringe entsprechen der DIN EN 681. Anwendungsbereich
Erdverlegte Abwasserkanäle und -leitungen. Die Rohre sind gegen übliche Abwässer (pH2 - pH 12) beständig.
Ÿ
Farbe: Maigrün RAL 6017
liefern und in offenen Leitungsgraben verlegen und montieren
Menge: 4,000 St

**5.5 PP KG Rohr DN 150**
KG 2000 Abwasserrohre KG 2000-EM aus mineralgefülltem PP mit vormontiertem Lippendichtring DN 150.
Die zur Ausführung kommenden Abwasserleitungen bestehen aus mineralgefülltem Polypropylen (PP). Die Abwasserrohre und Formteile entsprechen der DIN EN 14758-1 und werden in Anlehnung an die DIN EN 1852-1 gefertigt. Hochlastkanalrohr mit hoher Ringsteifigkeit ( > SN 10 gemäß MPA- Gutachten: 10kN/m² nach DIN EN ISO 9969) im Schwerlastbereich SLW 60 einsetzbar. Die patentierten Euro-L-Spezial Dichtringe entsprechen der DIN EN 681. Anwendungsbereich
Erdverlegte Abwasserkanäle und -leitungen. Die Rohre sind gegen übliche Abwässer (pH2 - pH 12) beständig.
Dichtungen Spannlippe
Die Spannlippe verhindert Schmutzablagerungen zwischen Rohrwand und Dichtung Haltelippe Die Haltelippe bewirkt, dass die Spannlippe gegen den Sickenrand an der Vorderflanke der Sicke gedrückt wird und verhindert ein Herausdrücken bzw. Rollen des Dichtringes. Abstreiflippe
Die Abstreiflippe dient zum Fernhalten von evtl. Verschmutzungen am Rohr. Dichtlippe Die Dichtlippe dichtet die Rohrverbindung dauerhaft ab. Dichtigkeitsprüfung nach DIN EN 1610 mit Luft und Wasser bei Druck 0,05 bar bis 0,5 bar und Vakuum. (Systemprüfung 3,0 bar MPA Darmstadt).
Ÿ
Farbe: Maigrün RAL 6017
liefern und in offenen Leitungsgraben verlegen und montieren
Menge: 14,000 m

**5.6 PP KG Bögen DN 150**
KG 2000 B - Bögen für KG 2000
Abwasserrohre aus PP DN 150 - 15 - 87° Die zur Ausführung kommenden Abwasserleitungen bestehen aus mineralgefülltem Polypropylen (PP). Die Abwasserrohre und
Formteile entsprechen der DIN EN 14758-1 und werden in Anlehnung an die DIN EN 1852-1 gefertigt. Hochlastkanalrohr mit hoher Ringsteifigkeit ( > SN 10 gemäß MPA-Gutachten: 10kN/m² nach DIN EN ISO 9969) im Schwerlastbereich SLW 60 einsetzbar. Die patentierten Euro-L- Spezial Dichtringe entsprechen der DIN EN 681. Anwendungsbereich Erdverlegte Abwasserkanäle und - leitungen. Die Rohre sind gegen übliche Abwässer (pH2 - pH 12) beständig.
Ÿ
Farbe: Maigrün RAL 6017
liefern und in offenen Leitungsgraben verlegen und montieren
Menge: 7,000 St

**5.7 PP KG Abzweig DN 150 45/87°**
KG 2000 EA - Abzweige für KG 2000
Abwasserrohre aus PP DN 150, 45/87° Die zur Ausführung kommenden Abwasserleitungen bestehen aus
mineralgefülltem Polypropylen (PP). Die Abwasserrohre und Formteile entsprechen der DIN EN 14758-1 und werden in
Anlehnung an die DIN EN 1852-1 gefertigt. Hochlastkanalrohr mit hoher Ringsteifigkeit ( > SN 10 gemäß MPA- Gutachten: 10kN/m² nach DIN EN ISO 9969) im Schwerlastbereich SLW 60 einsetzbar. Die patentierten Euro-L-Spezial Dichtringe entsprechen der DIN EN 681. Anwendungsbereich
Erdverlegte Abwasserkanäle und -leitungen. Die Rohre sind gegen übliche Abwässer (pH2 - pH 12) beständig.
Ÿ
Farbe: Maigrün RAL 6017
liefern und in offenen Leitungsgraben verlegen und montieren
Menge: 3,000 St

### Titel 6 PE-HD-Rohr

**6.1 PE-HD-Rohr, DN 32 für Düsenfläche und Fröbelbrunnen**
Liefern und Einbau von PE-HD-Rohr PN 10, DN 25, 110 x
10 mm, SDR 11, für Springbrunnen gemäß DIN EN 12201,
sowie gemäß DIN 8074/75.
Verbindung durch Heißwendelschweißen von Muffen mit
Elektroschweißfittings, inkl. Verbindungen herstellen,
liefern und verlegen.
Material frei Baustelle liefern und in offene
Leitungsgräben bzw. innerhalb von Brunnenkammer, inkl.
Befestigungsmaterial, inkl. Hilfsmaterial, einbauen.
Baulängen der Einzelrohre nach Wahl des AN. Einbau und
Verlegung gemäß DIN 1988-100, gemäß DIN EN 806-2 sowie gemäß der Herstellerverlegeanleitung. Formstücke werden übermessen und gesondert vergütet. inkl. Herstellung Sandbettung und Absanden (Sand wird bauseits gestellt)
Menge: 190,000 m

**6.2 Zuschlag für Form- und Verbindungsstücke**
Zuschlag für sonstige Form- und Verbindungsstücke,
Anschlüsse, Befestigungen Zubehör und sämtliche
sonstige erforderliche Materialien zur kompletten
Montage.
Menge: 1,000 St

**6.3 Innendruckprüfung nach DIN 19630**
*** Pauschalposition
Nach DIN 19630 müssen die Rohrleitungen einer
Innendruckprüfung unterzogen werden. Maßgebend für die
Durchführung der Prüfung bei Wasserleitungen ist die
DIN 4279 Teil 1, Ausgabe Nov.1975
Die Höhe des Prüfdruckes beträgt für Leitungen mit
einem zulässigen Betriebsdruck bis 10 bar:
1,5x Nenndruck
durchführen.
Prüfbericht ist nach DIN 4279 Teil 9 anzufertigen.
Menge: 1,000 Psch

### Titel 7 Edelstahl

**7.1 Edelstahlrahmen in Segmentbauweise Durchmesser ca. 4,4 m**
Edelstahlrahmen, in Segmentbauweise,
Gesamtbauhöhe und Materialstärke  lt. Zeichnung und Werkplanung
Alle Schweißnähte sind vor Ort  manuell
nachzuarbeiten, hierbei ist jedoch darauf zu achten,
dass die schweißtechnische Verbindung der einzelnen Segmente ausreichenden und wasserdichten Verbund darstellen .
Höhe 450 mm mit horizontal durchgeschweißter Wassersperre 150 mm
Blechstärke: 4,0 mm,
Ausführung  des Edelstahlbeckens gemäß Detailzeichnung und Werkplanung
Der Edelstahlrahmen muss mit Höhenverstellbaren Befestigungselementen nach den Vorgaben der baulichen Gegebenheiten und Höhenpunkten montiert werden.
Befestigungspunkte alle 60 -80 cm Ausführung in Edelstahl
Allgemeintoleranzen für Schweißkonstruktionen nach DIN ISO 13920-B für Längenmaße, Rundheit, Symmetrie, Parallelität, Geradheit, Ebenheit, Rundungshalbmesser, Fasenhöhen, Lauf, Winkelmaße und Rechtwinkligkeit sind zu berücksichtigen. Toleranzklasse B/G (mittel)
liefern und einbauen.
Menge: 13,820 m

**7.2 Edelstahlaufkantung mit Abdeckung für Beleuchtung**
*** Bedarfsposition ohne GB
Edelstahlaufkantung mit Abdeckung für Beleuchtung,
10 cm über Wasserstand zur Einlage für Lichtband
Allgemeintoleranzen für Schweißkonstruktionen nach DIN ISO 13920-B für Längenmaße, Rundheit, Symmetrie, Parallelität, Geradheit, Ebenheit, Rundungshalbmesser, Fasenhöhen, Lauf, Winkelmaße und Rechtwinkligkeit sind zu berücksichtigen. Toleranzklasse B/G (mittel)
liefern und einbauen.
Menge: 13,820 m

### Titel 8 Pumpe, Druckleitungen, Auslauf und Zubehör

**8.1 Springbrunnenpumpe DMX gesteuert**
Einstufige Springbrunnenpumpe DMX gesteuert für horizontalen Einbau mit
Ansaugfilterkorb. Getaucht und trocken aufstellbar liefern und einbauen.
Fördermedium :  Springbrunnenwasser
Technische Daten:

Nennförderstrom:  330 L/min
Nennförderhöhe:  bei 5,6 mWs
Werkstoffe:
Werkstoff der Pumpe:  Kunststoff
Werkstoff des Laufrades:  Kunststoff
Installation:
Anschluß druckseitig:  1 1/2"

Anschluß saugseitig:  1 1/2

Elektrische Daten:
Motornennleistung (P2):  0,730 kW
Netzfrequenz:  50 Hz
Motortyp/Elektronik:  EC-Motor

Nennspannung:  230V

Nenndrehzahl:  Frequenz regelbar
Schutzklasse (IEC 34-5):  IP68
Abmessungen: L x B x H 524 x 213 x 266
Integrieter Thermoschutz
incl. Einbau in die nachstehend beschriebene
Pumpenkonsole aus Edelstahl
Menge: 2,000 St

**8.2 Saugleitungsverteiler aus Edelstahl**
Saugleitungsverteiler aus Edelstahl
2 Stück Saugleitungsanschlüsse
2,5 lfdm Saugleitungsrohr PN10 innerhalb Pumpenkammer und Wasserreservoir DN100.
liefern und einbauen.
Menge: 1,000 St

**8.3 Springbrunnenpumpe in Blockausführung Fröbelbrunnen**
Einstufige Springbrunnenpumpe in Blockausführung für den horizontalen Einbau trocken aufstellbar
Fördermedium :  Springbrunnenwasser
Technische Daten:

Nennförderstrom:  70 l/min

Nennförderhöhe:  bis 5 mWs
Werkstoffe:
Werkstoff der Pumpe:  Edelstahl
Werkstoff des Laufrades:  Edelstahl

Werkstoff Hydraulik:  Edelstahl

Installation:
Anschluß druckseitig:  DN 32

Anschluß saugseitig:  DN 50

Elektrische Daten:
Motornennleistung (P2):  0,20 kW
Netzfrequenz:  50 Hz

Nennspannung:  230V

Nenndrehzahl:  1390 1/min
Schutzklasse (IEC 34-5):  IP55
Abmessungen: L x B x H 411 x 253 x 292

liefern und montieren
Menge: 1,000 St

**8.4 Pumpenkonsole aus Edelstahl**
Pumpenkonsole aus Edelstahl
Ausführung als Wand- oder Bodenmontage für Springbrunnenpumpen, Grundplatte 400 x 650 aus stabilem Edelstahl 5 mm Stärke
inkl. Befestigungsschrauben aus Edelstahl und Spezialdübeln, Höhe der Konsole ca. 150 mm, inkl. 4 Halterungen mit je 10 mm Bohrungen, liefern und montieren
Menge: 3,000 St

**8.5 Pumpen-Wasserverteiler aus Edelstahl**
Pumpen-Wasserverteiler aus Edelstahl, bestehend
aus:
Edelstahlrohr DN125 mit Flanschanschluß, mit
Vorbereitung zur Aufnahme von 6 St. Anschlüsse an
Druckleitungen DN32 in 2 Reihen, einschl. Dichtungen,
Schrauben und Muttern für Flansche,
Abmessungen:  Länge ca. 0,6 m,
einschl. Befestigungen / Aufstellfüßen, komplett mit
Anschluss für Potenzialausgleich M8, liefern und montieren.
Vor Bestellung und Montage ist der Wasserverteiler
durch den AN vor Ort aufzumessen!
Allgemeintoleranzen für Schweißkonstruktionen nach DIN ISO 13920-B für Längenmaße, Rundheit, Symmetrie, Parallelität, Geradheit, Ebenheit, Rundunggshalbmesser, Fasenhöhen, Lauf, Winkelmaße und Rechtwinkligkeit sind zu berücksichtigen. Genauigkeitsgrad B (mittel)
liefern und einbauen.
Menge: 3,000 St

**8.6 Pumpen-Wasserverteiler aus Edelstahl 4-fach**
Pumpen-Wasserverteiler Fröbelbrunnen aus Edelstahl bestehend aus:
Edelstahlrohr DN120 mit Anschluß, mit
Vorbereitung zur Aufnahme von 4 St. Anschlüsse DN 25 an
Ausläufe einschl. Dichtungen,
Abmessungen:  Höhe ca. 250 mm,
einschl. Befestigungen / Aufstellfüßen, komplett,
liefern und montieren.
Vor Bestellung und Montage ist der Wasserverteiler
durch den AN vor Ort aufzumessen!
Allgemeintoleranzen für Schweißkonstruktionen nach DIN
ISO 13920-B für Längenmaße, Rundheit, Symmetrie,
Parallelität, Geradheit, Ebenheit, Rundunggshalbmesser,
Fasenhöhen, Lauf, Winkelmaße und Rechtwinkligkeit sind
zu berücksichtigen. Genauigkeitsgrad B (mittel)
liefern und einbauen.
Menge: 1,000 St

**8.7 Wasserauslauf aus Bronze mit Rosette**
Wasserauslauf aus Bronze,
Länge 360 mm, mit gekröpftem Auslauf
Breite ca.: 4 cm
Durchmesser Rosette ca.: 9,5 cm
3/4" Innengewinde
Rosette ist der Außendurchmesser des Rohres 3,8cm und am Wasserauslauf 2,4cm

Liefernachweis:

Patric Rottenecker GmbH
Gewerbestr. 1
77749 Hohberg-Niederschopfheim
Tel.: +49 7808 9497-0
Fax: +49 7808 9497 94
e-mail: info@rottenecker-group.de

oder gleichwertig

nach Bemusterung und Freigabe AG liefern und montieren.

Fabrikat/Typ/Hersteller '..................................................' vom Bieter einzutragen
Menge: 4,000 St

**8.8 Silikonform und Gipsmodell für Auslaufarmatur**
*** Bedarfsposition ohne GB
Silikonform, 2 Gipsmodelle für Auslaufarmatur Brunnenbecken und Ronde-Platte/Rosette 200mm Durchmesser x 10 mm Wandstärke, anfertigen,einschl. Fertigungszeichnungen.
Silikonform von Original anfertigen den 2 Silikonformen müssen wir jeweils ein Gipsmodell. Schärfe der Modellierung durch Bildhauer ausbessern.
Das Gipsmodell muss angeschnitten und geteilt werden und die Länge angepasst werden. Nach dem Zusammensetzen muss ein zweites Gipsmodell angefertigt werden danach kann die Silikonform  hergestellt werden und der eigentliche Abguss vorgenommen werden.
Menge: 1,000 St

**8.9 Auslaufarmatur aus Bronze Abguss**
*** Bedarfsposition ohne GB
Auslaufarmatur  für Fröbelbrunnen aus Bronze Sonderbauteil abgießen, Auslauf als ein durchgehendes Werkstück, insgesamt runder Querschnitt ca. 390 mm Länge x 65-90 mm  Durchmesser, starkwandig, Wandstärken nach statischen Erfordernissen, Höhe über GOK ca. 100 cm zum Einsetzen/ Einschrauben in Brunnenbecken aus Granit, Festflanschkonstruktion nach DIN 18195 zum Anschluß von
1 Rohrleitung DN 20/25, Rohreinlage 25 mm Edelstahlrohr einseitige Gewinde, mit Strömungsleiteinrichtung, einschl. erforderlicher Innenverrohrungen, einschl. Fertigungszeichnungen. Oberfläche geschliffen, gestrahlt, patiniert und gewachst. Montage an Säule, einschl. erforderlicher Anschlüsse. inklusive Guss Ronde Platte 200mm Durchmesser x 10 mm Wandstärke, Wachsguss von Gipsmodell anfertigen und abgießen, liefern und montieren
Menge: 4,000 St

**8.10 Auslaufarmatur aus Edelstahl**
*** Bedarfsposition ohne GB
Auslaufarmatur, Sonderbauteil aus Edelstahl,
Länge 390 mm, mit gekröftem Auslauf 45°m, Schmuckring 6 mm Durchmesser, eine Nase 10 mm zum Anhängen von Wassereimer oder Gießkannen, zum Anschluß von 1 Rohrleitung DN 25, einseitiger Anschweißnippel, mit Strömungsleiteinrichtung, Gesamtausfertigung Edelstahl V2A,
Abdeckronde aus Edelstahl Durchmesser 100 mm Materialstärke 6 mm, alle sichtbaren Bauteile werden glasperlgestrahlt, liefern und montieren.
Menge: 4,000 St

**8.11 Absperrmuffenschieber DN 32**
Absperrmuffenschieber DN 32,
Gehäuse und Oberteil aus Messing, Innenteile Messing, für Stahlrohr mit Gewinde, mit PTFE-Dichtung, DN 32, PN10,
liefern und montieren.
Menge: 13,000 St

**8.12 Bodendurchführung BWD mit Bogen**
Bodendurchführung BWD mit langschenkeligen Bogen für Unterwasserkabelführung, Festflanschkonstruktion nach
DIN 18195 zur Durchführung einer Rohrleitung DN32
innen, beidseitig Muffe, umlaufendes Dichtblech,
Gesamtausfertigung Edelstahl V4A, für Düseneinbaukopf,
Werkstoff Nr.: 1.4301, liefern und einbauen.

Die Durchführung ist während der Betonarbeiten des
Unterbetons für die Endlage einzujustieren und zu
fixieren. Während der Arbeiten ist die Lage zu
kontrollieren. Allgemeintoleranzen für Schweißkonstruktionen nach DIN ISO 13920-B für Längenmaße, Rundheit, Symmetrie, Parallelität, Geradheit, Ebenheit, Rundunggshalbmesser, Fasenhöhen, Lauf, Winkelmaße und Rechtwinkligkeit sind zu berücksichtigen. Toleranzklasse B/G (mittel)
Menge: 13,000 St

**8.13 Düseneinbaukopf mit Klarwasserdüse 14 mm**
Düseneinbaukopf mit Klarwasserdüse 14 mm,
Klarwasser-Düsen-Armatur aus Edelstahl V4A,
Sonderbauteil, bewegliche, justierbare Kugeldüse mit Wasseraustritt 14mm, Vollstrahl, Fontänenhöhe bis 0,75 m, im Einbaugehäuse,Festflanschkonstruktion nach DIN 18195 zum Anschluß von 1 Rohrleitung DN 25 - 32, einseitige Muffe,
mit Strömungsleiteinrichtung, Gesamtausfertigung Edelstahl V4A, Werkstoff Nr.: 1.4301,
liefern, justieren und montieren in 200mm Öffnung eines
Natursteinblockes.

Mit Aufnahme für 1 Stück LED Unterwasserscheinwerfern mit Dichtung zur Beleuchtung.
Wasservolumenstrom ca. 37Liter/min
Druckbedarf ca. 1,0 mW.S.
Die Systemabdichtung erfolgt bauseitig.
Allgemeintoleranzen für Schweißkonstruktionen nach DIN ISO 13920-B für Längenmaße, Rundheit, Symmetrie, Parallelität, Geradheit, Ebenheit, Rundunggshalbmesser, Fasenhöhen, Lauf, Winkelmaße und Rechtwinkligkeit sind zu berücksichtigen. Toleranzklasse B/G (mittel)
Menge: 13,000 St

**8.14 Anschluß an Düsenkopf herstellen**
Anschluß an Düsenkopf herstellen,
mit Druckleitung DN32, einschl. Zubehör, Kleinmaterial,
komplett.
Menge: 16,000 St

### Titel 9 Filtereinrichtungen

**9.1 Siebtrennwand aus Edelstahl V4A**
Siebtrennwand, bestehend aus Edelstahl V4A, für
einschl. Schrauben und Muttern,
Abmessungen: 2,0 m x 1,00 m
Fläche: 2,00 m² mit 90 ° Winkel einschl. Befestigungsschienen und werkzeugloser Revisionierbarkeit
Aufstellfüßen, komplett, liefern und montieren.
Vor Bestellung und Montage ist das Bauteil durch den AN
vor Ort aufzumessen!
Allgemeintoleranzen für Schweißkonstruktionen nach DIN ISO 13920-B für Längenmaße, Rundheit, Symmetrie, Parallelität, Geradheit, Ebenheit, Rundungshalbmesser, Fasenhöhen, Lauf, Winkelmaße und Rechtwinkligkeit sind zu berücksichtigen. Toleranzklasse B/G (mittel)
Menge: 1,000 St

**9.2 Saugfilterkorb**
Saug-Filterkorb für den Einlauf der Saugleitung
Sauganschluß:  DN 250
Filterfläche:  mind. 1,0 m²
Material:  Edelstahl V2A
Höhe:  max. 1000 mm
Durchmesser:  ca. 300 mm
Maschenweite:  4 mm
incl. Besfestigungs- und Dichtmaterialien, Übergänge
auf Rohrmaterial
liefern und montieren
Menge: 1,000 St

**9.3 Saugfilterkorb für Sandfilter**
Saug-Filterkorb für den Einlauf der Saugleitung
Sauganschluß:  DN 40
Filterfläche:  mind. 0,3 m²
Material:  Edelstahl V2A
Höhe:  max. 150 mm
Durchmesser:  ca. 250 mm
Maschenweite:  6-8 mm
incl. Besfestigungs- und Dichtmaterialien, Übergänge
auf Rohrmaterial
liefern und montieren
Menge: 1,000 St

### Titel 10 Rücklauf, Überlauf, Entleerung

**10.1 Bodenablauf für Grundentleerung DN 100**
Bodenablauf als Anschluß für DN 100 KG Rohr 110 mm, Innendurchmesser 99,8 mm Material Edelstahl, geeignet zum
anschweißen an Edelstahlbecken, komplett liefern und montieren
Menge: 2,000 St

**10.2 Mauerkragen d 110 mm**
Mauerkragen zur Abdichtung von Rohren durch Betonwände und Bodenplatten,
Mauerkragen aus EPDM für Rohraußendurchmesser
Farbe: schwarz d 110 mm
liefern, auf das einzubetonierende Rohr aufziehen,
mit Spannband befestigen und in die Schalung positionieren.

Der ringförmige, mit profilierten Stegen versehene Mauerkragen wird unter Vorspannung auf das Rohr gezogen. Mauerkragen für Rohraußendurchmesser d 110 werden mit einem Easy-Lock Spannsystem befestigt (Spannband aus Edelstahl, Spannschelle klappbar)
zu beachten: - glatte, porenfreie, saubere und trockene Rohroberfläche (ggf. Riefen nacharbeiten oder Poren schließen)
- Betonüberdeckung an allen Seiten des Mauerkragens beträgt mindestens 5 cm
- Verwendung von wasserundurchlässigen Beton (WU-Beton)
Die Dichtfunktion des Mauerkragens ist durch einen Prüfbericht eines unabhängigen Instituts nachzuweisen:
- für die Dimensionen d 20 bis d 315 mit einem
Differenzdruck von 10 bar
Die Verlegerichtlinie des Herstellers ist bindend.
Menge: 2,000 St

**10.3 Stopfen für Bodenablauf DN 100**
Stopfen für Bodenablauf, Anschluß DN Gewicht 1,2 kg Material Tombak/Edelstahl, komplett liefern und einsetzen
Menge: 1,000 St

**10.4 Überlaufstandrohr für Brunnenbecken BA 100**
Überlaufstandrohr für Brunnenbecken BA 100 aus Edelstahl, Überlaufkrone aus Bronze ausgeführt, Durchmesser 160 mm, Höhe 150 mm Material Edelstahl, liefern und montieren.
Menge: 1,000 St

**10.5 Schmutzsieb für Bodenablauf DN 100**
Schmutzsieb für Bodenablauf DN 100 Durchmesser 189 mm
Material Edelstahl, mit 2 Imbussschrauben M8 VA
liefern und montieren
Menge: 1,000 St

**10.6 Bedienschlüssel aus Edelstahl**
Bedienschlüssel aus Edelstahl mit Haken Baulänge 700 mm x 8 mm
liefern.
Menge: 1,000 St

**10.7 Edelstahl Kasten-/Schlitzrinnenkombination rechteckig**
Einfassung Wasserspiel/ Düsenfeld liefern und einbauen,

Edelstahl Kasten-/Schlitzrinnenkombination,
als 1-seitige Einfassung für ein ebenerdiges
rechteckiges Wasserspiel, Ausführung
komplett aus Werkstoff  (V2A), Materialstärke 4
mm. Wasserspiel rechteckig, als Schlitzrinne mit
Doppelschlitz, mit eingeschweißten 3 Ablaufstutzen DN 100. Mit horizontal durchgeschweißter Wassersperre 150 mm für WU-Betonplatte.
Nach Fertigstellung der WU Betonplatte ist darauf zu achten, dass Sickerlöcher seitlich in die Rücklaufrinne an der Oberkante Betonplatte eingebracht werden. So wird sichergestellt das mögliches Wasser/Feuchtigkeit von der Drainagematte am tiefsten Punkt abgeleitet werden kann.
Schlitzrinne mit Doppelschlitz, Rinnenkörper mit
Schlitz in einem Stück gefertigt, mit einseitig um 10 mm erhöhter Seitenwand, Rinnenkörper ohne Gefälle.
Rinnenkörper asymmetrisch unter Schlitz angeordnet mit
einseitiger Ausbauchung.
Rinnenboden für eine hohe Selbstreinigung und leichte
Säuberung U-förmig gekantet, Tiefpunkt mittig unterhalb
des Schlitzes mit Durchgeschweißter Wassersperre 150 mm.
Blechstärke: 4,0 mm
Mittig im Schlitz verläuft einem gerundeten Flachmaterialprofil 40x4 mm zur Ausbildung eines Doppelschlitzes, Schlitzbreite
2x 18 mm, mit eingeschweißten massiven Distanzstegen im
Abstand von 200 mm, Schwerlastausführung Klasse D 400.
Nachweis der geforderten Prüfkraft auf Verlangen
vorlegen.
Lieferung in Teilstücken von ca. 3-6 m jeweils mit
Flanschverbindung.
An der Rinne sind zur sicheren Einbindung umlaufend
Maueranker angeschweißt. Für die Höhenjustierung sind
Nivellierschrauben mit großen Auflagetellern
vorgesehen.

Technische Daten Schlitzrinne:

Gesamthöhe: 300/370 mm
Halshöhe: 170/180 mm
Bauchhöhe: 120 mm
Bauchbreite: 114 mm
obere Breite: 48 mm
Schlitzbreite: 2x 18 mm
Revisionskästen: 2 Stück

Werkstatt- und Montagezeichnungen sind
einzukalkulieren.
Schlitzrinne liefern und nach Einbauanleitung des
Herstellers verlegen und einbauen.
Rinne 3 mm unter OK Oberflächenbelag einbauen.
Bei Verlegung der angrenzenden Pflasterbeläge ist der
Einlaufschlitz bei Schlitzrinnen zusätzlich mit einer
zu liefernden Holzeinlage nach Wahl des AN vor
Verformung und Materialeintrag zu schützen.

Einbau in Stahlbetonfundament, bündig mit Außenkante an
der Außenseite zum schlupffreien Anarbeiten des
Pflaster-/ Plattenbelages.

Geradliniger Einbau der Entwässerungsrinne.
Einbau mit besonderen Anforderungen,
Ebenheitsabweichungen und Fluchtabweichungen im
Schlitzaufsatz sind nicht zulässig.
Erforderliche Maßnahmen zur Erreichung der besonderen
Anforderungen (z.B. Einbaulehren) sind vorzusehen.
Der Edelstahlrinne muss mit höhenverstellbaren Befestigungselementen nach den Vorgaben der baulichen Gegebenheiten und Höhenpunkten montiert werden.
Befestigungspunkte alle 60 -80 cm Ausführung in Edelstahl.
Schlitzrinne und Revisionskasten während der
Betonarbeiten des Fundamentbetons für die Endlage
einzujustieren und fixieren. Während der Arbeiten ist
die Lage zu kontrollieren.
Allgemeintoleranzen für Schweißkonstruktionen nach DIN ISO 13920-B für Längenmaße, Rundheit, Symmetrie, Parallelität, Geradheit, Ebenheit, Rundunggshalbmesser, Fasenhöhen, Lauf, Winkelmaße und Rechtwinkligkeit sind zu berücksichtigen. Genauigkeitsgrad B (mittel)
Vor der Bestellung ist das genaue Aufmaß der
Rinnenkonstruktion an Hand der örtlichen Gegebenheiten
zu erstellen.
Menge: 35,125 m

**10.8 Ablauf-/Revisionskasten**
Ablauf-/Revisionskasten Abmessung ca. 200x200 mm, kpl. aus Edelstahl, Werkstoff 1.4301 (V2A),
mit der Schlitzrinne einseitig bündig an beliebiger Stelle verschweißt, Einlaufschlitz der Rinne
durchlaufend. Lieferung mit Revisionsdeckel für bauseitige Befüllung mit Oberflächenbelag,
einschließlich Bedienschlüssel und eingeschweißtem Ablaufstutzen DN 100 senkrecht.
Allgemeintoleranzen für Schweißkonstruktionen nach DIN ISO 13920-B für Längenmaße, Rundheit, Symmetrie, Parallelität, Geradheit, Ebenheit, Rundungshalbmesser, Fasenhöhen, Lauf, Winkelmaße und Rechtwinkligkeit sind zu berücksichtigen. Genauigkeitsgrad B (mittel) liefern und einbauen.

Vor der Bestellung ist das genaue Aufmaß der
Rinnenkonstruktion an Hand der örtlichen Gegebenheiten
zu erstellen.
Menge: 2,000 St

### Titel 11 Klimatisierung, Entfeuchtung, Be- und Entlüftung

**11.1 Klimagerät (Adsorptionstechnik)**
Klimagerät (Adsorptionstechnik)
Luftentfeuchter 9l/24h
Luftentfeuchter zur Entfeuchtung der Pumpenkammer-Luft
als Kondensatentfeuchter mit
- Hygrostat mit automatischer Steuerung
- Kontrolleuchte
- Automatische Geräteabschaltung mit möglicher
  Meldungsweiterleitung
- temperaturgesteuerte Entfrostung
- Staubfilter
- Permanentabfluss mit Schlauch 2 m
  und Befestigungsmitteln
liefern, montieren, anschließen und in Betrieb nehmen,
inkl. Anschluss an Pumpensumpf

Daten:
Entfeuchtung max: ca. 9 l/24h
Luftleistung max: ca. 160 m3/h
Bereich Feuchte: ca. 49-100 %
Bereich Temperatur: ca. 1-35 °C
Elektroanschluss220 V/50Hz
Leistungsaufn.:  ca. 0,73 kW
Schallpegel: 54 dB (A)
Maße BxTxH: 340x232x511 mm
Gewicht: ca. 7,5 kg
Menge: 1,000 St

**11.2 Zubehör für vorstehenden Entfeuchter**
*** Pauschalposition
Zubehör für vorstehenden Entfeuchter
- Wandkonsole zur Wandbefestigung
- Ablaufschlauch für die Ableitung des
Kondensates 3 m
liefern und montieren.
Menge: 1,000 Psch

**11.3 Schachtbelüftungssystem DN 100**
*** Pauschalposition
Schachtbelüftungssystem bestehend aus:
- getrennter Be- und Entlüftungsleitung
- 1 St Rohrlüfter 230V 50Hz Qn=50.....100m³/h
zum Einbau in KG-Rohr DN100
- 25 lfd.m KG-PP-Rohr DN100
einschl. erforderlicher Bögen, Muffen und Kleinteile,
Kleintierschutz, liefern und einbauen.

Die Be- und Entlüftungsöffnungen erhalten geländeseitig
Standrohre DN110 aus V2A mit Abdeckhaube und
unterseitigen Insektenschutzgittern.H=0,30m über OK
Gelände.
Menge: 1,000 Psch

### Titel 12 Entwässerung Pumpenkammer

**12.1 Rückstauverschluss DN 100**
Rückstauverschluss aus Kunststoff DN100 liefern und einbauen.

Rückstaudoppelverschluss
für fäkalienfreies Abwasser, aus Kunststoff. Zwei
Klappen selbsttätig schließend, eine davon als
handverriegelbarer Notverschluss.

Rückstaudoppelverschluss: StaufixNorm: DIN EN 13564 Typ
2
Einbaukörper: orange
Nennweite: DN 100 (DA 110 mm)
Einbauart: freiliegende Abwasserleitung
Menge: 2,000 St

**12.2 Rückschlagventil für Entwässerungspumpen**
Rückschlagventil für Entwässerungspumpen 1 1/4" IG/AG Material Kunststoff liefern und montieren
Menge: 1,000 St

**12.3 Anschluß der Druckleitung an Entwässerungsanschluß DN100**
Anschluß der Druckleitung
an Entwässerungsanschluß DN 100 aus
KG-Rohr,
einschl. Zubehör,
komplett herstellen.
Menge: 2,000 St

**12.4 Tauchmotorpumpe für Schmutzwasser mit Niveauschaltung**
Tauchmotorpumpe für Schmutzwasser mit Niveauschaltung
Technische Daten:
mit vertikal fest montiertem Schwimmerschalter
•  Förderleistung: 9 m³/h
•  Förderhöhe: 6,5 mWS
•  Stromversorgung Wechsel 50 Hz
•  Leistung 0,31 kW
•  Temperatur des Fördermediums bis zu 40 °C
•  Maximale Eintauchtiefe 5 m
•  Motor mit Trockenwicklung
•  Isolationsklasse B
•  Schutzart IP68
Pumpengehäuse: Edelstahl 1.4301
Ansaugfilter: Technopolymer
Laufrad: Technopolymer
Gehäusemantel: Edelstahl 1.4301
Motorgehäuse: Edelstahl 1.4301
Welle: Edelstahl 1.4005
Pumpenkopf mit Griff: Technopolymer
Unterer Deckel: Edelstahl 1.4301
Elastomere: NBR
Zugstange und Schrauben: Edelstahl 1.4301
Doppelspaltring: Edelstahl 1.4301
Laufradfixierung: Edelstahl 1.4301
incl. Rückflußverhinderer DN 32,

komplett einschl. Zubehör liefern und montieren.
Menge: 1,000 St

**12.5 Schmutzwasser-Tauchpumpe aus Edelstahl mit Niveauschaltung**
Schmutzwasser-Tauchpumpe aus Edelstahl 1.4301 Der Elektromotor wird durch ein
Mehrfachdichtungssystem mit integrierter Ölkammer geschützt. Der V-Ring, die
Gleitringdichtung aus Siliziumkarbid (extrem widerstandsfähig gegen Abrieb und Verschleiß) und die Lippendichtung.
Speisekabel 10 m H07RN-F Typ
•  Trockenläufermotor mediumgekühlt
•  Isolationsklasse 155°C (F)
•  Schutzart IP68
Wechselstromausführung : 220-240 V, 50 Hz 2polig mit eingebautem Thermoschutz und eingebauten Kondensator
•  Motorleistung:
- 0,55 Ausführung
•  Die Wechselstrom Ausführung beinhaltet:
- Vormontierter Schwimmerschalter
(Version ohne Schwimmerschalter
auf Anfrage erhältlich)
•  Der Elektromotor wird durch ein Mehrfachdichtungssystem
mit integrierter
Ölkammer geschützt.
Der V-Ring, die Gleitringdichtung
aus Siliziumkarbid (extrem
widerstandsfähig gegen Abrieb und
Verschleiß) und die Lippendichtung
garantieren einen sicheren und dauerhaften
Pumpenbetrieb.
TECHNISCHE DATEN
•  Mediumstemperatur bis zu 50°C
•  Offenes Laufrad
•  Mindest-Wasserstand: 25 mm
•  Max. Korngröße: 8 mm Ø.
•  Max. Eintauchtiefe: 7m
Pumpengehäuse: Edelstahl 1.4301
Saugflansch: Edelstahl 1.4301
Laufrad: Edelstahl 1.4301
Diffusor: Kunststoff
Gehäusemantel: Edelstahl 1.4301
Motorgehäuse: Edelstahl 1.4301
Welle: Edelstahl 1.4005
Pumpenkopf mit Griff: Edelstahl 1.4301
Unterer Deckel: Edelstahl 1.4301
Elastomere: NBR
Zugstange und Schrauben: Edelstahl 1.4301
Gleitringdichtung: Siliziumkarbid/Siliziumkarbid/NBR
incl. Rückflußverhinderer DN32,
komplett einschl. Zubehör liefern und montieren.
Menge: 1,000 St

**12.6 Sammelleitung mit Abzweigen und Rohrbogen HT DN 50**
*** Pauschalposition
Sammelleitung bis 10 lfdm mit Abzweigen DN 50/DN 40 87/45  und Rohrbogen DN 50 HT 15/30/45/67/87°,  DN 50 aus HT-Rohr in kurzen Baulängen zur Ableitung von Entleerungswasser von Systemtrenner, Rückspülfilter, Wasserreservoir, Klimagerät, Waschbecken, einschließlich Verbindungsstücke und Rohrleitungsbefestigungen aus Edelstahl liefern und montieren
Menge: 1,000 Psch

### Titel 13 Nachspeisung

**13.1 Frischwassernachspeisung Armaturen/Zubehör**
Frischwassernachspeisung Armaturen/Zubehör
bestehend aus:
Armaturentafel bestehend aus:
4 Stück PE-Anschlussverschraubung DN 25
1 Stück Schrägsitzventil o.E. DN 20
1 Stück KFR-Ventil mit Entl. DN 20
1 Stück Übergangsverschraubung DN 20
3 Stück Doppelnippel DN 25/20
1 Stück T-Stück DN 25
2 Stück Reduzierung DN 25/20/15
mit Innendichtungen und allen erforderlichen Befestigungsmaterialien.

liefern und montieren.
Menge: 1,000 St

**13.2 Rückspülfilter**
Rückspülfilter  gem.
Vorgaben der DIN EN 13443-1 und
der DIN 19628 konstruiert und zum Einbau
in die Trinkwasserinstallation nach
DIN EN 806-2 (Einbau unmittelbar nach
dem Wasserzähler) bestimmt,
liefern und einbauen.

Eigenschaften:

 - DVGW-angemeldet-

Integrierte Intervallanzeige erinnert an
Rückspülen (DIN EN 806-5)

Geschlossenes Design zum Schutz des
Filterelements vor UV-Einstrahlung

Sichtfenster zur Erkennung des
Verschmutzungsgrades des Filterelements

Inklusive Druckminderer von 1 bis 6 bar
stufenlos einstellbar.
Ausgangsdruckanzeige stoßfest im Filterkopf eingebettet

Filterelement aus Edelstahlgewebe

Flexibler Kanalanschluss mit
integriertem freien Auslauf für
passgenaue Installation und Dichtheit

Schlauchadapter für sauberes Rückspülen
auch ohne bauseitigen Kanalanschluss

Technische Daten:

Durchfluss
nach DIN EN 1567  : 2,3 m¦/h (DN 20)
  : 3,6 m¦/h (DN 25)
  : 5,8 m¦/h (DN 32)
Nenndruck  :  PN 16
Betriebsdruck  :  2 - 16 bar
Wassertemperatur  :  5 û 30 °C
Filterfeinheit  :  100 µm
Gesamthöhe  :  405 mm

z.B. Grünbeck Rückspülfilter pureliQ o.glw.

Fabrikat/Typ/Hersteller '..................................................' vom Bieter einzutragen
Menge: 1,000 St

**13.3 Basismodul DN 25 für Filter**
Basismodul DN 25 (passend für Filter in Vorposition) liefern und montieren.

Technische Daten:

Einbaumaße mit Verschraubung:  182 mm
Einbaumaße ohne Verschraubung:  100 mm

Nenndruck:  PN 16

Betriebsdruck:  2,0 - 16,0 bar

Mediumstemperatur:  5 û 30 °C

Umgebungstemperatur
Trinkwasser:  5 û 25 °C

Fabrikat/Typ/Hersteller '..................................................' vom Bieter einzutragen
Menge: 1,000 St

**13.4 Kugelhahn 2 Wege DN 20 mit Drehantrieb DVGW**
Kugelhahn 2 Wege DN 20 mit Drehantrieb DVGW
PN 10, kvs 42, Als Durchgangsventil mit Innengewinde Rp 3/4" geeignet für Trinkwasseranwendungen mit DVGW Zulassung
Gehäuse, Schließkörper und Spindel Messing vernickelt
Dichtung: PTFE/EPDM
Medientemperatur 5 - 65°C (90°C max. 1 h)
Leckrate: A, dicht (EN 12266-1)
Stellantrieb mit Notfunktion, Anzeige und manueller Verstellung und Fixierung
Netzspannung: AC 24 - 240V 50/60 Hz, DC 24 - 125V
Ansteuerung: Auf - Zu (Schließkontakt 2x)
Hilfschalter EPU
Drehmoment: 10Nm
Laufzeit: Motor ca. 75s, Feder ca. 20s
Drehwinkel: 90°
Schutzart: IP 54
stromlos: geschlossen

liefern und einbauen.
Menge: 1,000 St

**13.5 Drucksensor zur Wasserstandüberwachung**
Drucksensor zur Wasserstandüberwachung
Anschlussgewinde 1/4"
Ausgang 4...20mA, 0...10VDC, elektrischer Anschluss,
Stecker DIN EN 17301-803 Form A
Schutzart IP 65, Gehäuse Edelstahl, Messstoff berührte
Teile Edelstahl, Messstofftemperatur -30...+100°C,
Messbereich 0 - 1 bar

liefern und einbauen.
Menge: 1,000 St

**13.6 Sichtkontrollrohr DN 25 für Drucksensor**
Sichtkontrollrohr, Kontrollrohr aus Plexiglas DN 25
2 Wanddurchführungen mit Innendichtungen und allen
erforderlichen Befestigungsmaterialien liefern und einbauen.
Menge: 1,000 St

**13.7 Systemtrenner-Auslaufventil DN 15 BA**
Systemtrenner-Auslaufventil DN 15, zur Absicherung von Trinkwasser gegen Nichttrinkwasser bis einschl. Flüssigkeitskategorie 4 nach DIN EN 1717 / DIN 1988-100, geeignet zum Anschluss an die Wandscheibe, mediumberührte Metallteile aus entzinkungsfreiem und korrosionsbeständigem Rotguss, beständig gegen aggressives Wasser, Eingang Rohraußengewinde, EPDM-Sitzdichtung, Kegel aus Rotguss, integrierter eingangsseitiger Edelstahl-Schmutzfänger, integrierte differenzdruckgesteuerte und wartungsfreundliche Sicherungskartusche inklusive RV, mit kontrollierbarer Mitteldruckkammer, Prüfnocken zum Anschluss der Prüfventile, Kunststoff-Ablaufanschluss nach DIN EN 1717, totraumfrei, Einbaulage waagerecht, Ablaufventil unten, mit Absperrfunktion zur Wartung, ausgangsseitig G 1 1/4 nach ISO 228 zum Anschluss einer Schlauchverschraubung, DVGW-Zulassung, KIWA-Zulassung, BELGAQUA-Zulassung, Kunststoffteile mit KTW- und W270-Zulassung, nach DVGW W 408, Schallschutzzulassung nach DIN EN ISO 3822 Klasse 2, DIN EN 10226 / DIN EN 1717, Druckstufe PN 10, max. Betriebstemperatur 60 °C, kurzfristige Spitzentemperatur 65 °C
liefern und montieren
Menge: 1,000 St

**13.8 Trinkwasseranschluß DN 25 herstellen**
*** Pauschalposition
Trinkwasseranschluß DN 25
herstellen,
einschl. Bajonettverschluß
für Schlauchanschluß,
einschl. Zubehör / Kleinteilen.
Menge: 1,000 psch

**13.9 PE-HD-Rohr DN 25**
PE-HD - Rohr für Trinkwasser DIN EN 12201,
PN 10, DN 25
 Verbindung durch Heizwendelschweißen von Muffen mit
Elektroschweißfittings, inkl. Verbindungen
herstellen, liefern und verlegen, einschließlich der
notwendigen Form-und Verbindungsstücke.
Verlegung in bauseitigem Rohrgraben
bzw. im Gebäude
Menge: 8,000 m

**13.10 Innendruckprüfung nach DIN 19630**
*** Pauschalposition
Innendruckprüfung nach DIN 19630 durchführen.

Maßgebend für die Durchführung der
Prüfung bei Wasserleitungen ist die
DIN 4279 Teil 1,Ausgabe Nov.1975
die Höhe des Prüfdruckes beträgt:
für Leitungen mit einem zulässigen
Betriebsdruck bis 10bar :1,5xNenndruck
Prüfbericht ist nach DIN 4279 Teil 9
anzufertigen

Druckproben für :
1x Leitung DN32 ca. 30m Länge
Menge: 1,000 psch

### Titel 14 Wasseraufbereitung

**14.1 Dosier-Elektronikeinheit für Springbrunnen**
Dosier-Elektronik für Springbrunnen liefern und einbauen,

2-Parameter-Transmitter mit Regler
Einsatzschwerpunkt: Prozesswasser
Bedieneinheit:
4,3"-kapazitiver Farb-Touchscreen
Modulsteckplätze:
Steckplätze für bis zu 4 Erweiterungsmodule
Beschreibung:
- Anzeige von Mess- und Sollwerten
Ist-/Stellgrößen, Steuerparametern
sowie Betriebsmeldungen
- Intuitive Bedienung und Benutzerführung
- Fernzugriff über Schnittstellen
- Datenprotokollfunktion
- USB-Daten-Download / Einstellungen
hoch-/herunterladbar
- Alarmmanagement
- Benutzerpasswort
Integrierte Eingänge:
- 2 digitale Prozesseingänge
- 2 0/4-20 mA Analogeingänge
- 1 Temperatureingang Pt1000
- 1 Rückmeldung Stellmotor
Integrierte Ausgänge:
- 2 abgesicherte Relais
(250VAC/30 VDC (5A/3A))
frei definierbare Kontakte/
allgemeine Störmeldungen
Optional:
- 2 0/4-20 mA Analogausgänge
- 2 Relais-Ausgangskontakt
Regelungsalgorithmen:
- Proportionalsteuerung
- Festwertregelung
- Kombiregelung
- Kombiregelung mit adaptivem Sollwert
(Setpoint-Trim)
Schnittstellen:
- Ethernet-Schnittstelle
(HTTP / Modbus® TCP)
- Externer USB 2.0-Stecker
BSL-Fachdienst
Netzversorgung:
100-240VAC (50/60Hz)+/-10%
oder 24VDC (-15...+20%)
Umgebungstemperatur: 0-50°C/32-122°F
Schutzart: IP 66
Betriebsanleitung: DE
Zertifizierung: CE/CSA/UKCA/RCM
Einbauart: Wandmontage
Gewicht: ca. 2,5kg
Abmessungen BxHxT: ca. 218 x 306 x 152 mm

Fabrikat/Typ/Hersteller '..................................................' vom Bieter einzutragen
Menge: 1,000 St

**14.2 Durchflussarmatur für pH Sonde**
Durchflussarmatur PVC d20; pH/Redox; DF
Schrägsitz-Durchflussarmatur,
druckfeste Ausführung,
vorbereitet zum Einbau einer pH
oder Redox Einstabmesskette.
Anschluss: Klebestutzen d20
Material: PVC transparent/FPM
Messwassertemperatur: max. 50°C
Messwasserdruck: max. 6 bar bestehend aus
zwei Absperreinrichtungen und An- schlussverschraubungen liefern und montieren.
Menge: 1,000 St

**14.3 pH-Elektrode Sensor ph Kit**
pH-Elektrode Sensor pH Kit
Parameter: pH Wert in Wasser
Messbereich: pH 0,00 - pH 14
Einbaulänge, Sensor: 120 mm
Druckbereich: bis 6 bar
Temperaturbereich: -5 bis 80°C
Leitfähigkeit: min. 50 µS/cm
Im Wesentlichen bestehend aus:
- Modulkarte pH
- pH Einstabmesskette
mit KCl-Gelfüllung
- Sensorkabel 1,5 m lang
- Pufferlösung pH 7,00; 2x 12 ml
- Pufferlösung pH 4,65; 2x 12 ml
liefern und montieren.
Menge: 1,000 St

**14.4 Erweiterung Ansteuerung Dosierpumpen**
Erweiterung der bestehenden Schaltausgänge, zum Ansteuern von Aktoren wie Stellmotoren; Dosierpumpen, Pulspumpe usw. sowie Alarmausgängen.
Des weiteren sind bis zu zwei digitale Schaltausgänge (Optokopplerausgänge) als Steuerungsausgänge zur Verfügung zu stellen. Diese können zur leistungsfreien Ansteuerung von Aktoren verwendet werden.

Relaisausgänge (2x)
Ausführung: 2x Wechselkontakt mit
integrierter Schmelzsicherung
Nennschaltvermögen:
3A 250V AC, 1250VA max. (ohmsche Last)
1A 250V AC, 250VA max. (cos ø = 0,4)
3A 30V DC, 150W max. (ohmsche Last)
Max. Schaltspannung: 250V AC / 30V DC
Digitalausgänge (2x)
Ausführung: 2x potentialfreier Optokoppler
Schaltausgang
Min. Schaltspannung: 5V DC
Max. Schaltspannung: 40V DC
Max. Laststrom: 40 mA
Umgebungstemperatur:
0...+70 °C (32...158 °F)
Abmessungen LxBxT: ca. 65 x 23 x 71 mm

liefern und installieren.
Menge: 1,000 St

**14.5 Messwasserentnahme**
Messwasserentnahme R1/2-G1/2;1260
zur Entnahme von Messwasser aus einer Rohrleitung.
Passend für Messwasserpumpe 1260.
Für bauseitige Muffe R 1/2".
Werkstoff: PVC-U
Anschluss: G1/2" Aussengewinde

liefern und montieren.
Menge: 1,000 St

**14.6 Schlauch Id6x3 PVC-P Textileinlage 25bar**
Schlauch Id6x3 PVC-P Textileinlage 25bar liefern und installieren.
Menge: 10,000 m

**14.7 Montageplatte**
Montageplatte Material: Polypropylen (PP)
Abmessungen: 640 x 610 mm einschliesslich Befestigungsmaterial.
Vorbereitet für die Montage eines Mess- und Regelsystems, sowie bis zu 4 Schlauch-Dosierpumpen Typ VPP, VPP-E oder VPP-S und eines Schmutzfängers für die Messwasserzuleitung liefern und montieren.
Menge: 1,000 St

**14.8 Dosierstation**
Dosierstation für Desinfektions- und pH-Korrektur
und Flockungsmittel-Dosierung,liefern und montieren

Spezifkationen:

Dosierbereich: 15 - 600 ml/h
bestehend aus:
- Schlauch-Dosierpumpe Typ Chem-Ad®VPP-E oder glw.
Selbstansaugende, mikroprozessor gesteuerte Schlauchpumpe mit Drehzahlregelung, im Gehäuse für Wandaufbau, mit
- potentialfreiem Steuereingang bzw.
Analogsignalverarbeitung 4 - 20 mA
- Leermeldeeingang
- potentialfreier Relaiskontakt als Störmeldesignalausgang
- Schnellansaugtaste
- Ein-/ Aus-Taster
Ansaughöhe: max. 2 Meter
Einschaltdauer: 100 %
Betriebsspannung: 230V AC, 50/60 Hz
Leistungsaufnahme: 15 VA max.
Schutzart: IP 65
incl. Anschlussleitung 2 m lang
mit Netzstecker,
- Dosierleistungskit
mit Pharmed-Förderschlauch und PVDF-Schlauchhalter
Anschluss für Dosierschlauch 4 x 1 mm
Farbkennzeichnung: schwarz
Gegendruck: max. 2,5 bar
- Sauglanze 475 mm mit 1-fach Leermeldung und
5 m Anschlusskabel mit Aderendhülsen,
Saugleitung mit integriertem Ansaugsieb
und Kugelrückschlag
Saugrohr: PVC/PVDF
Dichtung: Viton B
Kugel: Glas
Anschluss: Schlauch 4x1 mm,
Schaltspannung: max. 48 V AC/DC
Schaltstrom: 0,5 A
Schaltleistung: 8 W / 8 VA
- Adapter-Steckkappe
PVC weich, universell aufsteckbar
- Einführungsstück für bauseitige Muffe G 1/2, mit Rückschlagventil und Gummilippe zur Verhinderung von Inkrustierungen
Gehäuse: PVC
Dichtung: FPM
Kugel: Glas
Betriebsdruck: PN 10
Anschluss: Schlauch 4x1 mm
- 15 Meter Schlauch
Weich-PVC, glasklar, 4 x 1 mm

Fabrikat/Typ/Hersteller '..................................................' vom Bieter einzutragen
Menge: 2,000 St

**14.9 Sandfilteranlage mit Umwälzpumpe**
Sandfilteranlage mit Umwälzpumpe
aus glasfaserverstärktem Polypropylen, Außenverrohrung, geteilte Ausführung, Edelstahl-Spannring zur Serviceöffnung,
Manometer, alle Schrauben bestehen aus Edelstahl, Entlüftungsschraube, Entleerungsventil und Filterpalette 752 x 502 x 34 mm aus Kunststoff
Filterbehälter:
Durchmesser  500 mm
Filterfläche  0,29 m2
Sandfilterpumpe:  SFP/08
Motorleistung  230 V, 0,55 kW
Nennstrom  3,20 A
Schutzgrad  IP 54
Umwälzleistung bei 9 mWS  8 m3/h
Filtergeschwindigkeit bei 9 mWS 25 m/h
Rückspülgeschwindigkeit  ca. 47 m/h
Dauer der Spülung  ca. 2 min
Wasserbedarf je Spülung  ca. 450 l
Körnung Kristall-Quarz-Sand  0,4 - 0,7 mm
Menge des Sandes:  ca. 100 kg
max. Betriebsdruck  3,5 bar

Anschlüsse für Saug-, Druck- und Rückspülungsleitung
DN40, liefern und montieren
Menge: 1,000 St

**14.10 Quarz-Filtersand**
Quarzsand
Komplette Befüllung der vorgenannten Hochschichtfilteranlage mit 200 kg Quarzsand mit einer Krrnung 0,4 - 0,8 mm sowie 100 kg Quarzsand mit
einer Körnung 2,0 - 3,15 mm, einschl. Lieferung der Quarzsandes.
Menge: 1,000 St

**14.11 Rückspülleitung DN 40**
*** Pauschalposition
Rückspülleitung
Komplette Entwässerungsleitung DN 40 bis zu einer Länge von 10 m, als Rückspülrohrleitung für die Sandfilteranlage
aus PVC-Druckrohr einschl. aller erforderlicher
Form- und Verbindungsstücke, Übergangsstücke auf
andere Rohrwerkstoffe sowie Befestigungsmaterialien herstellen.
Menge: 1,000 Psch

**14.12 Saug- und Druckleitungssystem DN 40**
*** Pauschalposition
Saug- und Druckleitung DN 40
Komplette saug- und druckseitige Verrohrung der
Filteranlage mittels PVC-Druckrohr DN 40 bis zu einer Länge von 10 m,
einschl. aller erforderlicher Form- und Verbindungsstücke, Übergangsstücke auf andere Rohrwerkstoffe sowie Befestigungsmaterialien herstellen.
Menge: 1,000 Psch

**14.13 Stangenventil 4 Wege DN 40**
Stangenventil 4 Wege DN 40
inkl. Magnetventil, zur Automatisierung der Rückspülung an Springbrunnenfilteranlagen
liefern, nach Werksvorschrift montieren,
wassertechnisch und elektrisch anschließen

Anforderungen:

Stangenventil mit hydraulischem Antrieb für Wasser oder Druckluft, DN 40 mit Klebenippel (außen klebbar), Innenteile in V4A 1.4571, Dichtung Viton/PTFE-ozonbeständig inkl. Magnetventil mit Handnotbestätigung aufgebaut.
alle Anschlussstutzen sind um 90° verstellbar, stromlos geschlossen, auf Stellung Filtration, geringer hydraulischer Widerstand. Autom. Stangenventil m. Magnetventil zur Ansteuerung -
mit 3 - 5 bar Leitungswasser.
50mm Klebestutzen, 190 mm Abstand, für o.g.
Filterkessel - höchste Betriebsicherheit- geringster
Service - Aufwand, kein Druckschlag, geräuschlos,
ohne Stromzufuhr ist das Ventil geschlossen, kein
unabsichtliches Entleeren der Anlage möglich.
Sehr geringer Druckverlust - 3 m WSl
Autom. Stangenventil m. Magnetventil 230 V

Fabrikat/Typ/Hersteller '..................................................' vom Bieter einzutragen
Menge: 1,000 St

**14.14 Kompressor 10bar, ölfrei**
Kompressor 10bar, ölfrei, Kesselgröße: 5l, Druck 10bar, Ansaugleistung 200l/min, Liefermenge 110l/min, Schalldruckpegel 78 dB(A), Motor 1,1kW/1,5PS, Spannung 230V/50Hz,

ca. Maße (L x B x H mm):  400 x 190 x 380

Gewich t (kg): ca.  8,5

liefern und montieren.
Menge: 1,000 St

**14.15 Kompressorkonsole aus Edelstahl**
Kompressorkonsole aus Edelstahl
Ausführung als Wand- oder Bodenmontage für Springbrunnenpumpen, Grundplatte ca. 250 x 300 aus stabilem Edelstahl 3 mm Stärke, inkl. Befestigungsschrauben aus Edelstahl und Spezialdübeln, Höhe der Konsole ca. 150 mm, inkl. 4 Halterungen mit je 10 mm Bohrungen, liefern und montieren
Menge: 1,000 St

**14.16 Druckluftleitung 6/8 mit Form- und Verbindungsstücken**
*** Pauschalposition
Druckluftleitung 6/8 mm mit Form- und Verbindungsstücken, PE-Schlauchnatur, verchromte Messingübergänge 1/4"x 6/8 mm mit Anschluss an Kompressor
Länge gem. Werkplanung liefern und montieren.
Menge: 1,000 Psch

**14.17 Faserfilter PVC für Messwasser**
Faserfilter PVC für Messwasser, transparent, Anschluss 8/6 mm mit Wandbefestigung liefern und montieren
Menge: 1,000 St

**14.18 pH-Regulator 28 kg**
pH-Regulator Konzentration 14 %, zur Verminderung des PH-Wertes,
im Kunststoffbehälter, Inhalt : ca. 28 kg,
komplett liefern und befüllen.
Menge: 1,000 St

**14.19 Dosier-Impfventil 1/2"**
Dosier-Impfventil Dosierventil R 1/2 6x4 PCB  zum Anschluss der Dosierleitung an der Dosierstelle mit Einschraubgewinde:
mit Rückflussverhinderer
R 1/2''
Vordruck: 0,5 bar
Werkstoff: PVC, FKM, Keramik, Ventilfeder Hastelloy C4
Schlauchanschluss: 6x4

liefern und montieren.
Menge: 2,000 St

**14.20 PE-Dosier- und Messwasserleitungen 6/8 mm**
*** Pauschalposition
PE-Dosier- und Messwasserleitungen 6/8 mm
(chemikalienbeständig)
8 m Messwasserleitung 8 mm x 1,5 mm
Dosierleitung 6 mm x 1 mm
bis zu einer Länge von 15 m,
komplett einschließlich
Schutzrohr, Verschnitt, Form- und Verbindungsstücke, Übergangsstücke auf andere Rohrmaterialien sowie Befestigungsmaterial liefern und im Schutzrohr verlegen.
Menge: 1,000 psch

**14.21 Desinfektionsmittel auf Sauerstoffbasis 20 kg**
Desinfektionsmittel auf Sauerstoffbasis,
zur Desinfektion und Verhinderung von Algenwachstum,
im Kunststoffbehälter,  Inhalt: ca. 20kg, H2O2-Konzentration max. 11%, komplett liefern und befüllen.
Menge: 1,000 St

**14.22 Ansauglanze mit Leerstandsmeldung**
Ansauglanze mit Leerstandsmeldung
Variable Sauggarnitur für die vorgenannten Vorratsbehälter und Dosierpumpen zum Ansaugen der
Chemikalien und als Leermeldung sowie Trockenlaufschutzeinrichtung, bestehend aus Fußventil,
Halterohr und Verschraubung, Niveauschalter mit
3-pol. Steuerkabel zum Anschluss an die
Regelung, Saugleitung, für Gebinde bis 50 kg, D komplett liefern, montieren und elektrisch anschließen.
Menge: 2,000 St

**14.23 Steuerkabel**
Steuerkabel
Extern-Steuerkabel zur Ansteuerung der Dosierpumpen liefern und im Schutzrohr verlegen.
Menge: 1,000 m

**14.24 Wandkonsole aus Edelstahl ca. 600 x 230 mm**
Wandkonsole aus Edelstahl ca. 600 x 230 mm liefern und montieren
Menge: 1,000 St

**14.25 Auffangwanne**
Auffangwanne aus Kunststoff (schwarz) mit Tragegriff, zur Aufnahme der vorgenannten Vorratsbehälter, Fassungsvermögen ca. 60 l, komplett liefern, in den Schacht transportieren und aufstellen.
Menge: 2,000 St

**14.26 Schutzkleidung**
Schutzkleidung
Satz Schutzkleidung gemäß Forderungen der Landesanstalt für Arbeitsschutz, säurefest, bestehend
aus:
- 1 Volllsichtschutzbrille
- 1 Gummischürze
- 1 Paar Handschuhe
- 1 Paar Gummistiefel

liefern und dem AG  gegen Lieferschein übergeben.
Menge: 1,000 St

**14.27 Augenspülung Erste-Hilfe-Box**
Erste-Hilfe-Box für Augenverletzungen
Kunststoffbox mit Füllung, vier versiegelte Spülflaschen 4 x 250ml, Zur Montage an der Wand, oder auch für den mobilen Einsatz
Mit Notfallset für Augenverletzungen
Zum Ausspülen von Schmutz, Staub, Spänen, Holz- und Metallsplittern
Sicherheitsverschluss und dosierbarer Druckstrahl
Merkmale:
Inhaltsstoff: NaCl
Ausführung: mit Verbandsmaterial
Anwendung: Verschmutzungen
Spülzeit: je Flasche ca. 2,5 Min.
Material Flasche: Kunststoff
Farbe: weiß
Inhalt: 4Stück,
Lieferung: inkl. 4x 250 ml, Kunststoffbox, Wandhalterung, Augenklappe, Pflasterstreifen, Augenkompressen, Einmal-Schutzhandschuhe
sonstiges: gemäß DIN 15154-4, ungeöffnete Flaschen 3 Jahre haltbar
Maße: 260 x 160 x 80 mm

liefern und montieren.
Menge: 1,000 St

**14.28 Warn-, Gebots- und Hinweisbeschilderung**
Warn-, Gebots- und Hinweisbeschilderung nach den gültigen Unfallverhütungsvorschriften mit allen erforderlichen Warn-, Gebots- und Hinweisbeschilderung (deutschsprachig) (Schutzbrille, Gummischürze, Handschuhe, Gummistiefel, Augenspülung, Rauchen verboten, Behälter nicht vertauschen) herstellen Kunststoff-Folienschild zum Kleben, Größe A4-Format, liefern und im Technikschacht montieren.
Menge: 1,000 St

### Titel 15 Elektroarbeiten und Steuerungstechnik

**15.1 Schalt- und Steuerschrank für Springbrunnen mit Touchdisplay**
Schalt- und Steuerschrank für Springbrunnen mit folgenden Funktionen und Eigenschaften liefern, montieren und in Betrieb nehmen:

Komponenten:

 1. Sicherungs- und Verteilerschrank
2. Steuerung/Regelung Pumpen
 3. Steuerung Niveau Speicher
 4. Steuerung Desinfektion und Dosierung
 5. Netzanschluß für externe Geräte
 6. Steuerung Lüfter und Trockner
 7. automatische Aufzeichnung der Betriebsdaten auf
  Massenspeicher

bestehend aus:
1 St. Schaltschrank, pulverbeschichtet, abschließbar,
ausgeführt als Standschrank 700 x 700 x 210 mm, darin eingebaut:
1 St. Unterverteilung, inklusive aller Sicherungen und
FI - Schalter sowie vollständig verdrahtet, zum Betrieb
der Brunnentechnik
1 St. elektronische Phasenüberwachnung mit Störmeldung
an SPS
1 St. Touchpanel zur Visualisierung und Bedienung
1 St. Komplettverdrahtung und Montage gemäß VDE
8 Stk. Hand/Auto - Koppelrelais zur manuellen Schaltung
der gesteuerten Systeme
Fabrikat BSL Fachdienst
1 speicherprogrammierbare Steuereinheit, bestehend
aus:
1 St. Bedieneinheit Grundgerät PLM 707
1 St. LCD Farbe TFT 480 x 270 Dots, 4,3" " WVGA"
1 St. Watchdog mit Relaisausgängen
2 MB Daten, 2 MB Code, 512 KB Retain
  1 x Ethernet TCP/IP, 1 x USB Host, SD Memorycard
1 EA  - Modul für o.g. Grundgerät bestehend aus:
8 digitale Eingänge 24 VDC, 10 mA  8 digitale Ausgänge,
Transistor 24 VDC, 500 mA
4 analoge Eingänge 0 ... 10 VDC, 4 . 20 mA
2 analoge Ausgänge 0 . 10 VDC

Programmsystem 3S CoDeSys
Bussystem CAN, Profi, MOD

Bedienung
- Anzeige aller Betriebsparameter auf dem Touchdisplay
im Klartext (Sprache in Deutsch)
- Bedienung aller Betriebsfunktionen durch integriertes
Touchdisplay

Betriebs- und Systemzeiten
- Einstellung von Betriebs- und Steuerzeiten durch
Betreiber
- Wochenschaltfunktionen 3 Kanäle anwählbar

Laufzeitüberwachung
- Laufzeitprotokollierung aller relevanten Baugruppen
- Ausgabe von Wartungsaufforderungen- Fehlermeldung im
Klartext
- Fehlerverriegelung

Inbetriebnahme
- Inbetriebnahmeebene durch Übersteuerung aller
Schalter und Sensoren
- manuelle Schaltung aller gesteuerten Systeme

Softwareupdate
- automatisches Programmupdate durch USB oder FTP

Typ WB.730.11
Lieferant: BSL Fachdienst
o. glw.

Fabrikat/Typ/Hersteller '..................................................' vom Bieter einzutragen
Menge: 1,000 St

**15.2 Verkabelungssystem**
*** Pauschalposition
Verkabelungssystem in Wasserreservoir und Technikschacht
komplett herstellen.

Dieses beinhaltet:
- elektrischen Anschluß sämtlicher Betriebsmittel
- Liefern und Verlegen der erforderlichen Leitungen
im Technikraum und Pumpenschacht (Leitung im weißen Kabelkanal zu verlegen)
Liefern und Montieren von
- 4 Stück Schukosteckdosen
- 2 Stück Feuchtraumwannenleuchte LED 1x 26W und
Schutzart: IP65/IK08, Schutzklasse: I, Energieeffizienzklasse: D, Eingangsspannung: 220 - 240 V AC, Maße (H x B): 68 x 82 x 1500 mm, Material Gehäuse/Abdeckung Polycarbonat/Polycarbonat, Farbe: Grau
Ausschalter im Technikschacht
 inkl. Installation geeigneter Leitungsführungssysteme

Notwendige Durchbrüche und Verschlüsse sind
gem. Werkplanungim Betonfertigteil bereits vorhanden
bzw. in Eigenregie herzustellen.
Menge: 1,000 Psch

**15.3 Elektroanschlußarbeiten**
*** Pauschalposition
Elektroanschlußarbeiten als Anschluß innerhalb
des Pumpenschachtes für :
- Pumpen
- Wasserstandsensoren
- Steuerleitungen
- Sensoren
- Brunnenstubenbeleuchtung
- Lüftung
- Klimatisierung
- Beleuchtung
Komponenten bzw. den Schaltkasten,
komplett einschl. Lieferung und Montage Zubehör durchführen,
und montieren.
Menge: 1,000 Psch

**15.4 Druckdichte Kabeldurchführungen**
Druckdichte Kabeldurchführung, IP 68
zum hindurchführen mehrerer Kabel mittels Dichteinsatz
und druckdichter PG-Verschraubungen, doppelt dichtend
für Kernbohrung/Futterrohr Durchmesser 150 mm
wasserdicht,
für bis zu 8 x Kabel PG 13,5 (6-12mm)
einschließlich Öffnung bohren
und fachgercht wiederverschließen,
incl. aller zum wasserdichten Verschluß notwendigen
Montage- und Hilfsmittel
Wanddicke bis 600 mm

Fabrikat:  DOYMA / Curaline C/PG
oder gleichwertig

Fabrikat/Typ/Hersteller '..................................................' vom Bieter einzutragen
Menge: 1,000 St

### Titel 16 DMX Springbrunnen Steuerungen (Fontänenfeld)

**16.1 Fontänensteuerung**
Fontänensteuerung  mit folgenden Eigenschaften:

- 512 DMX-RDM Kanäle (1 Universe)
- 4 DMX / RDM Linien
- Frei programmierbare Eingänge und Ausgänge zum Ansteuern von z. B.: Shows, Windanemometer, Wasserstandssensor, Relais etc
- Kalenderfunktion für: Tages-, Wochen- & Jahresablaufs-Pläne
- Standalone Entertainment-DMX/RDM Controller
- Inklusive Software WEPS
- Farbdisplay (240x320 px)
- Änderungen an der Fontänenprogrammierung direkt live sichtbar
- Verbindung zum WECS III Node /DMX/02 (84969) über Ethernet für Master-Slave Betrieb
- Regelmäßige Soft- und Firmwareupdates möglich
- 24/7 Fernzugriff möglich durch integrierten Webserver
- Datenleitungen erweiterbar auf bis zu 68 Linien (mit bis zu 16 Nodes)

| Nennspannung |  | 24 V DC |
| --- | --- | --- |
| Nennstrom | A | 0,42 |
| Leistungsaufnahme max. | W | 10 |
| Schutzart |  | IP20 (Netzteil) |
| Zulässige Betriebstemperatur | °C | 0 - 40 |
| Zulässige Luftfeuchtigkeit (keine Betauung) | % | 0 - 80 |
| Anzahl Digitale Eingänge (galvanisch getrennt) | ST | 8 |
| Anzahl Digitale Ausgänge (galvanisch getrennt) | ST | 8 |
| Anzahl Audioausgang, AUX, Stereo (galvanisch getrennt) | ST | 0 |
| Anzahl DMX/RDM Linien | ST | 4 |
| Anzahl DMX/RDM Kanäle | ST | 512 |
| Anzahl Schnittstellen Ethernet 10/100 MBit |  | 1 × RJ45 |
| Anzahl Schnittstellen Node Link 100/1000 MBit |  | 1 × RJ45 |
| Anzahl Schnittstellen USB 2.0 | ST | 1 |
| Anzahl Schnittstellen microSD-Karte (FAT32, max. 32 GB) | ST | 1 |
| Kalenderfunktion |  | Ja |
| Display Typ |  | IPS |
| Display Auflösung | px | 240 × 320 |
| Abmessungen (L × B × H) | mm | ca. 158 × 94 × 58 |

Typ: OASE  WECS III 512/02 oder glw.

liefern und einbauen.

Fabrikat/Typ/Hersteller '..................................................' vom Bieter einzutragen
Menge: 1,000 St

**16.2 Verbindungskabel DMX 1,0 m**
Verbindungskabel DMX 1,0 m
Stecker/Buchse-Verbindungen, IP 68, DMX/RDM fähig,
2 adrig geschirmt, XLR Standard 5 polig

liefern und installieren
Menge: 1,000 St

**16.3 Verbindungskabel DMX 20,0 m**
Verbindungskabel DMX 20,0 m
Stecker/Buchse-Verbindungen, IP 68, DMX/RDM fähig,
2 adrig geschirmt, XLR Standard 5 polig

liefern und installieren.
Menge: 1,000 St

**16.4 Endstecker Bussystem DMX**
Endstecker Bussystem DMX
Stecker/Buchse-Verbindungen, IP 68, XLR Standard 5 polig
liefern und installieren.
Menge: 1,000 St

### Titel 17 Brunnenbeleuchtung LED

**17.1 LED-RGB Unterwasserbeleuchtung**
LED-RGB Unterwasserbeleuchtung Höhe 37 mm x Durchmesser 35 mm Gesamtkonstruktion: massive Ausführung, komplett aus V4A Edelstahl, Werkstoff 1.403 Klemmdichtung Silikonkautschuk Scheinwerfer: 1 St. Scheinwerfer Lichtaustritt: D = 22 mm, RGB
Ausstrahlwinkel 120 flood in Abstimmung mit AG
Schutzklasse IP68 Material Edelstahl, Werkstoff 1.4571, IP68
Sicherheitseinrichtungen: Deckplattenverschraubung mit
Sicherheitsschrauben, Öffnung nur mit Spezialwerkzeug (Sicherheitsbit) Leuchtmittel in Schwachstrom Kabellänge Scheinwerfer bis 20 m mehrfarbige Beleuchtung des Wasserstrahls, bestehend aus:
- RGB Power LED mit Kühlkörper, Erzeugung bis zu 16 Mio Farben,
- komplette Verkabelung zwischen Pumpenschacht und
Wasserfläche, einschl. aller Kleinteile,
liefern, Montage und Inbetriebnahme.
Menge: 12,000 St

**17.2 POW-LED RGB-Controler**
POW-LED RGB-Controler
V2.0, für max. 36 POW-LED 1W RGB, IP65, 350mA, 48V-DC,
für 12-36 POW LED 1W, DMX
in/out, Master/Slave, Stand-alone-Betrieb,
liefern, montieren und betriebsfertig anschließen.
Menge: 2,000 St

**17.3 Durchführung für UWS-Kabel**
Durchführung für UWS-Kabel
1" Messing T-Stück, Kabeldurchführung, 1 Stück Reduzierung 1" x 1/2"
liefern und einbauen.
Menge: 12,000 St

**17.4 Verteilerbox aus Kunststoff mit Anschlussklemmen für UWS**
Verteilerbox aus Kunststoff mit Hutschienen mit Kunststsoffdeckel Schutzart IP 54, Farbe grau RAL 7035,
Anschlussklemmen auf Hutschienen für oben genannte Unterwasserscheinwerfer je 2 - 6 Klemmen, je eine Kabelverschraubung M 16-20, Befestigungsplätze für Netzteile, Kabelbefestigungsschiene
äußere Abmessungen (H x Bx T): 430 x 380 x 151 mm
komplett, liefern und montieren
Menge: 1,000 St

### Titel 18 ERDUNG, POTENTIALAUSGLEICH

**18.1 Potentialausgleichschiene**
Potentialausgleichschiene für Hauptpotentialausgleich
nach DIN VDE 0609; für Anschlußmöglichkeit
1x40x5 Bd, 2x2,5 bis 95 mm2 Rd, 12x 2,5 bis 25 mm2;
liefern, montieren und anschließen.
Menge: 1,000 St

**18.2 Erdleitung aus Edelstahl VA**
Erdleitung aus Edelstahl VA nach DIN 48 801,
Durchmesser  D=10 mm; Verlegung an Gebäudeaußenseite,
einschl. Leitungshalter aus NIRO je 1m Verlegelänge;
liefern und verlegen.
Menge: 56,000 m

**18.3 Kreuzverbinder V4A**
Kreuzverbinder V4A rostfreier Stahl mit Zwischenplatte, mit 4 Sechskantschrauben M 8 x 25 und 4 Sechskantmuttern M8
liefern, montieren und anschließen
Menge: 2,000 St

**18.4 Erdungsbandschelle in Edelstahl**
Erdungsbandschelle in Edelstahl, rostfreier Stahl V2A, 1/8 - 6 Zoll, Kabel 2,5 - 16 mm²
liefern, montieren und anschließen.
Menge: 1,000 St

**18.5 Erdkabel NYY 1 x 10 mm²**
Erdkabel NYY 1 x 10 mm²
liefern und verlegen.
Menge: 20,000 m

**18.6 Potentialausgleichverbindung**
Potentialausgleichverbindung Edelstahlverteiler, Pumpenkonsole, Einsteigleiter, Kaltwassernetz, Auslauf, UWS gemäß DIN VDE 0190 herstellen, mit Schellenmaterial; liefern, montieren und anschließen.
Menge: 20,000 St

### Titel 19 BESONDERE LEISTUNGEN

**19.1 Inbetriebnahme der Anlage**
*** Pauschalposition
Inbetriebnahme der Springbrunnenanlage.
Probelauf und Inbetriebnahme der Springbrunnenanlage und Inbetriebnahme der Trinkwasseranlage laut DIN 1988-3
Prüfung des gesamten wassertechnischen Systems sowie aller Anlagenteile, Einstellung aller mechanischer Bauteile
und Geräte, Schaltanlage gem. VDE, Einfahren der Dosiertechnik, und deutschsprachiger Beschriftung aller für die Bedienung notwendigen Einbauteile.
Menge: 1,000 Psch

**19.2 Erstellen Fontänensteuerungs-Ablaufprogramm für Düsenfläche**
*** Pauschalposition
Erstellen Ablaufprogramm für Düsenfläche nach Vorgaben
des AG und in SPS schreiben, einschließlich Erprobung.
Menge: 1,000 Psch

**19.3 Erstellen Steuerprogramm für Springbrunnen**
*** Pauschalposition
Erstellen Steuerprogramm für Springbrunnen und in SPS schreiben, einschließlich Erprobung.
Menge: 1,000 Psch

**19.4 Einweisung des Bedienungspersonals**
*** Pauschalposition
Einweisung des Bedienungspersonals durch Fachpersonal
in sämtliche Anlagenteile. Das einzuweisende Personal
wird vom Auftraggeber benannt.
Die Einweisung erfolgt in deutscher Sprache.
Wenn erforderlich, sind Teileinweisungen schon während
der Bauzeit durchzuführen.

Über die erfolgten
Einweisungen sind Protokolle zu führen.
Menge: 1,000 Psch

**19.5 Bedienungsanleitung und Bestandsunterlagen digital**
*** Pauschalposition
Bedienungsanleitung und Bestandsunterlagen digital für die gesamte wassertechnische und elektrische Anlage. Die Bedienungsanleitung und  die Bestandunterlagen sind in deutscher Sprache auszuführen.
Die Bedienungsanleitung und die Bestandunterlagen sind bei der Endeinweisung dem Wartungspersonal zu übergeben.
Enthalten müssen sein:
1. Allgemeines
2. Anlagenbeschreibung und Wartungsanleitung
- regelmäßige Wartungsarbeiten
4. Schaltschrankunterlagen
5. Herstellerunterlagen
- Herstellerprospekte
- 1x in digitaler Form (pdf Format) auf USB Stick
Menge: 1,000 Psch

**19.6 Freimessung von Behältern und engen Räumen nach DGUV**
*** Pauschalposition
Freimessung von Behältern und engen Räumen nach DGUV Grundsatz 313-002 (BGG/GUV G970) wie Brunnenstuben, Schächten, Tiefbrunnen etc. umfasst:
Die Freimessung des Einsatzortes erfolgt durch fachkundiges Personal mit Hilfe eines 5 Gas Warngerätes. Zunächst erfolgt eine Freimessung mittels Pumpe, Schlauch und Schwimmersonde. Danach kann der Einsatzort befahren werden. Die Gase CH4/CO2/O2/CO und H2S werden kontinuierlich gemessen. Bei einer Abweichung ertönt ein Warnton und auf der Anzeige wird der entsprechende Messwert visualisiert. Die Freimessung ist baubegleitend für die gesamte Baumaßnahme mit einzukalkulieren.
Menge: 1,000 Psch

**19.7 Hinweisschild "KEIN TRINKWASSER"**
Hinweisschild "KEIN TRINKWASSER"
Lieferung und Einbau eines 2,5 mm starken
runden
V4A-Schildes, Durchmesser 100 mm, rückseitig mit zwei
angeschweißten VA Gewindestäben d= 4 mm,
Länge 60 mm. Oberfläche geschliffen, Korn 240 mit
eingraviertem Piktogramm "Kein Trinkwasser",
nach EWG Richtlinie 92/58.
Fräsbreite der Linien 1mm. Montage auf vorhandenem
Naturstein mit zwei Bohrungen zum Einkleben der
Gewindestäbe. Zusätzlich ist die Rückseite des Schildes
mit einem geeignetem Klebematerial zu versehen.

Vor der Bestellung ist ein Musterschild zur Freigabe
vorzulegen.
Menge: 5,000 St

### Titel 20 Wartungsarbeiten Springbrunnen

**20.1 Wartung Frühjahr**
*** Pauschalposition
*** Bedarfsposition ohne GB
Wartung Frühjahr:
Grundreinigung von Brunnenbecken  und -stube;
Schachtdeckel öffnen; absichern und wieder verschließen; Verschließen der Frostentleerung; alle wasserführenden
Teile auf Dichtheit prüfen; Pumpen und SPS prüfen; Befü
llen der Anlage; Schaltanlage und Pumpe in Betrieb
setzen; Düsen und Scheinwerfer einrichten; Wasserstand
nachregulieren; Steuer- und Regelung, Uhrzeiten und Einstellparameter überprüfen und ggf. anpassen; ggf.  Softwareupdate; Materialien für Reparaturen werden gesondert berechnet; incl. An- und Abfahrt.
Menge: 1,000 psch

**20.2 Wartung Herbst**
*** Pauschalposition
*** Bedarfsposition ohne GB
Wartung Herbst:
Entleerung des Brunnenbeckens; Schachtdeckel öffnen, absichern und wieder verschließen; Entwässerung aller
frostgefährdeten Teile; Überprüfen aller Armaturen und
Pumpen; Außerbetriebsetzen der Schaltanlage;
Wasserreservoir leicht füllen, so dass Pumpen noch im
Wasser liegen; Demontieren der Düsen und Stopfen
einsetzen; Winterabdeckung auf Bodenventil setzen;
Steuer- und Regelung, Uhrzeiten und Einstellparameter überprüfen und ggf. anpassen; ggf. Softwareupdate; Materialien für Reparaturen werden gesondert berechnet; incl. An- und Abfahrt.
Menge: 1,000 psch

**20.3 Freimessung von Behältern und engen Räumen nach DGUV**
*** Bedarfsposition ohne GB
Freimessung von Behältern und engen Räumen nach DGUV Grundsatz 313-002 (BGG/GUV G970) wie Brunnenstuben, Schächten, Tiefbrunnen etc. umfasst:
Die Freimessung des Einsatzortes erfolgt durch fachkundiges Personal mit Hilfe eines 5 Gas Warngerätes. Zunächst erfolgt eine Freimessung mittels Pumpe, Schlauch und Schwimmersonde. Danach kann der Einsatzort befahren werden. Die Gase CH4/CO2/O2/CO und H2S werden kontinuierlich gemessen. Bei einer Abweichung ertönt ein Warnton und auf der Anzeige wird der entsprechende Messwert visualisiert.
Menge: 2,000 St
